# Obersee und Römerbad
Angebotsaufforderung (GAEB 90, DA83)
Währung: EUR

## Außenanlagen
Datum: 07.03.25

### Gewerk 01 Landschaftsbauarbeiten

*Hinweis*
0.1 Angaben zur Baustelle
0.1.1 Lage der Baustelle:
Die Stadt Übach-Palenberg möchte das Umfeld des
vorhandenen sogenannten Obersees im Bereich des
Römerbads im Naherholungsgebiet Wurmtal mit
verschiedenen Maßnahmen attraktivieren.

Die Baustelle liegt in Übach-Palenberg,
im Wurmtal zwischen Palenberg und Marienberg,
52531 Übach-Palenberg.

0.1.2 Besondere Bedingungen:
Bei den in diesem LV ausgeschriebenen Arbeiten handelt
es sich um Landschaftsbauarbeiten.
Folgende Leistungsbereiche sind Bestandteil dieser
Ausschreibung:
- Vorbereitende Arbeiten
- Erdarbeiten
- Gräben, Entwässerung
- Wegebau
- Fundamente, Fertigteile
- Ausstattung
- Pflanzenlieferung
- Pflanzung und Substrate
- Saatarbeiten
- Vegetationspflege
- Regiearbeiten

0.1.3 Art und Lage der baulichen Anlage:
Die zu bearbeitenden Flächen liegen rund um den
sogenannten Obersee.
Die vom Baubetrieb verursachten Verschmutzungen
der Fahrbahnen im öffentlichen Straßenbereich
sind mindestens 1-mal täglich bzw. auf Anweisung
der Objektüberwachung des AG ohne gesonderte Vergütung
zu beseitigen.

0.1.4 Verkehrsverhältnisse auf der Baustelle:
Die Anfahrt erfolgt über die Straße"Wurmtalbrücke",
Frankenstraße, dann über den Park and Ride Bahnhof
Übach-Palenberg und einen Wirtschaftsweg entlang des
Sportplatzes parallel der Bahnstrecke Aachen-Düsseldorf
mit Abbiegung auf die Wege im Naherholungsgebiet.
Die Befestigung der Wege innerhalb des Naherholungsgebietes ist sehr unterschiedlich - teilweise Asphalt,
überwiegend wassergebundene Wegedecke (stellenweise
verunkrautet) sowie partiell Pflasterflächen.

0.1.5 Für den Verkehr freizuhaltende Flächen: -

0.1.6 Art, Lage, Maße und Nutzbarkeit von
Transporteinrichtungen: -

0.1.7 Anschlüsse für Wasser, Energie und Abwasser:
Die Beschaffung und Stellung sämtlicher, notwendiger
Anschlüsse für Wasser, Energie und Abwasser sind
vollständig durch den Unternehmer zu leisten.
Bauseits sind keine Vorrichtungen vorhanden / werden
keine Vorrichtungen zur Verfügung gestellt!

0.1.8 Dem AN überlassene Flächen:
Auf dem Grundstück sind Lagerflächen nur auf dem
Baufeld / den herzustellenden Flächen selber vorhanden,
die dem AN unentgeltlich für die Ausführungszeit
nach Abstimmung mit der Objektüberwachung des Bauherrn
zur Verfügung gestellt werden.

Es handelt sich um vorhandene Rasenflächen im
Naherholungsgebiet, die vor dem Verlassen der Baustelle
wieder hergestellt werden müssen.

Dazu muss vom AN ein BE-Plan vorgelegt werden,
der vom AG abgestimmt und freigegeben werden muss.
Im Straßenbereich können keine Lagerflächen
zur Verfügung gestellt werden.
Die Baustelleneinrichtungsfläche darf nur von
Firmenfahrzeugen befahren werden.
Private PKW der Mitarbeiter müssen außerhalb
des Baustellenbereichs geparkt werden.

0.1.9 Bodenverhältnisse: -

0.1.10 Hydrologische Werte: -

0.1.11 Besondere umweltrechtliche Vorschriften: -

0.1.12 Besondere Vorgaben für die Entsorgung:
I.d.R. sind zu entsorgende Materialien unbelastet.
Die ausgeschriebene ordnungsgemäße Entsorgung
hat fachgerecht zu geschehen und umfasst
ggfls. Zerkleinerung zum Transport, laden und fördern
sowie die evtl. anfallenden Deponiegebühren.
Eine ordnungsgemäße Entsorgung von Grünabfällen ist
auch durch Kompostierung gegeben (auch Flächenkompost).
Bei ausgebautem Oberboden ist eine Wiederverwendung
anzustreben.
Für belastete Materialien sind Zulagen für die
entsprechende Behandlung ausgeschrieben.

0.1.13 Schutzgebiete / Schutzzeiten: -

0.1.14 Schutz von Bäumen:
Soweit erforderlich den geltenden Bestimmungen
entsprechend.

0.1.15 Vorhandene Abwasser- und Versorgungsleitungen:
Über die vorhandenen Leitungen auf dem Baufeld
erhält der AN zu Arbeitsbeginn entsprechende Unterlagen
,
die aber keinen Anspruch auf Vollständigkeit und
Genauigkeit haben.
Entsprechend umsichtig ist zu arbeiten.
Grundlegende Pläne der öffentlichen Versorger
sind selbstständig zu beschaffen.

0.1.16 Bekannte oder vermutete Hindernisse im Bereich
der Baustelle: -

0.1.17 Kampfmittel: -

0.1.18 Maßnahmen gemäß Baustellenverordnung: -

0.1.19 Besondere Anordnungen: -

0.1.20 Schadstoffbelastungen: -

0.1.21 Art und Zeit von Vorarbeiten: -

0.1.22 Andere Unternehmer auf der Baustelle: -

0.2 Angaben zur Ausführung
0.2.1 Arbeitsabschnitte, -unterbrechungen,
-beschränkungen: -

0.2.2 Besondere Erschwernisse während der Ausführung:
Alle im Folgenden erwähnten Erschwernisse sind
einzukalkulieren und werden nicht besonders vergütet:

- die Anfahrt auf die Flächen ist erschwert (siehe
vorlaufende Beschreibung der Anfahrtssituation)
- Lagerflächen sind nur auf den zu bearbeitenden und
angrenzenden Flächen vorhanden und müssen vor verlassen
der Baustelle in den Urzustand zurückversetzt werden
(i.d.R. Rasenflächen)
- es sind Bestandsgehölze vorhanden, die zu erhalten
sind
- die Flächen liegen in einem öffentlich zugänglichen
Erholungsgebiet; entsprechende Maßnahmen zum Schutz der
Besucher/zur Abgrenzung der Baustelle sind zu
berücksichtigen
- die Arbeiten reichen bis an und teilweise
(insbesondere Pflanzungen) in den Teich hinein
- die einzelnen Arbeitsschwerpunkte befinden sich rund
um den See verteilt und sind teilweise nur aus einer
Richtung anfahrbar, weshalb rückschreitendes Arbeiten
notwendig werden könnte
- insgesamt sind die Verhältnisse rund um den See
eher beengt, vorsichtiges Fahren und Rangieren
am Ufer des Sees zwingend notwendig
- es handelt sich um Bestandsflächen, die durch
möglichst geringe Maßnahmen eine deutliche
Attraktivierung erfahren sollen - entsprechend
umsichtig ist mit dem Bestand umzugehen
- die Flächen liegen an dem eingetragenen Bodendenkmal
"Römische Badeanlage Wurmtal (Ostufer)"; vom Amt für
Bodendenkmalpflege im Rheinland wird erwartet, dass im
Rahmen von Bodeneingriffen Befunde und Funde der
römischen Besiedlung zutage kommen können, entsprechend
ist eine archäologische Baubegleitung eingerichtet und
entsprechende Weisungen sind zu berücksichtigen
- die zu pflanzenden Bäume wurden aufgrund der
bauablaufbedingten Pflanzung außerhalb der
Pflanzperiode bereits bauseits durch den Bauherrn
beschafft und für eine Sommerpflanzung vorbereitet,
entsprechende Pos. für Mehraufwand sind ausgeschrieben

0.2.3 Besondere Anordnungen für Schutz und
Sicherheitsmaßnahmen: -

0.2.4 Besondere Anforderungen für die
Baustelleneinrichtung: -

0.2.5 Regelung und Sicherung des Verkehrs: -

0.2.6 Besondere Anforderungen an Gerüste: -

0.2.7 Mitbenutzung fremder Gerüste: -

0.2.8 Vorhalten von Gerüsten: -

0.2.9 Verwendung von Recycling-Stoffen: -

0.2.10 Anforderungen an Recycling-Stoffe: -

0.2.11 Besondere Anforderungen an Stoffe und Bauteile:
Alle in den Positionen erwähnten Materialien
und Beschreibungen sowie erforderlichen Geräte sind
- falls nicht ausdrücklich anders beschrieben -
mit in die Einheitspreise einzukalkulieren.
Die Position umfasst die vollständige Lieferung
des Materials frei Baustelle inkl. Einbau bzw. Montage,
inkl. aller Lohnkosten innerhalb des Herstellungsbetriebes, inkl. aller Zubehörteile.
Alle Materialien müssen frei von umweltschädlichen
Stoffen, insbesondere Schwermetallen sein.
Die Schichtstärkenangaben beziehen sich immer
auf den verdichteten Zustand.
Alle Metallteile an festen Einrichtungen und Geräten
müssen nicht rostend - wie feuerverzinkt o.ä. -
präpariert oder aus V4-A sein;
ggfs. müssen durch Transport oder Einbau entstandene
kleinere Schadstellen entsprechend nachbehandelt
werden.
Dem Bauherren bzw. der Objektüberwachung des AG sind
vor Lieferungen von allen Materialien Proben zur
Bemusterung vorzulegen.

0.2.12 Eignungs- und Gütenachweise:
Von güteüberwachten Baustoffen bzw. Bauteilen
sind unaufgefordert Prüfzeugnisse vorzulegen!
Der Auftraggeber (AG) behält sich vor,
alle Materialien, Geräte, Einrichtungen
und fertig erstellten Bauteile
von neutralen Prüfinstituten auf ihre Eignung
entsprechend den geforderten Qualitäten und Leistungen
prüfen zu lassen. Bei negativem Ausgang trägt der
Auftragnehmer die Kosten dieser Prüfungen.
Prüfzeugnisse von Materialien, die güteüberwacht
werden, sind auf Anforderung vorzulegen.
Lieferscheine sind unaufgefordert vorzulegen!

0.2.13 Auf der Baustelle gewonnene Stoffe:
Der AN hat nach Angabe der Objektüberwachung
des Bauherren gewonnenes und geeignetes
Oberbaumaterial in anderen Aushubbereichen
wiedereinzubauen.

0.2.14 Zu entsorgende Böden, Stoffe und Bauteile: -

0.2.15 Bauteile, die vom Auftraggeber beigestellt
werden: -

0.2.16 Leistungen, die vom Auftraggeber beigestellt
werden: -

0.2.17 Leistungen für andere Unternehmer: -

0.2.18 Einstellen von Anlageteilen: -

0.2.19 Benutzung von Teilen der Leistung vor der
Abnahme: -

0.2.20 Wartungsvertrag: -

0.2.21 Abrechnung: -

0.3 Ausführungsunterlagen:
Planunterlagen werden von Seiten des AG und des Planers
dem AN 1-fach per Papier und digital (im pdf-Format)
zur Verfügung gestellt.
Die gegebenen Maße sind vor Inangriffnahme der Arbeiten
an Ort und Stelle zu überprüfen bzw. festzustellen.
Beanstandungen sind der Objektüberwachung des AG sofort
schriftlich zu melden.

0.4 Absteckung des Geländes, Aufmaß und Abrechnung:
Die Absteckung erfolgt durch den AN von Gebäuden bzw.
von Höhen-Festpunkten aus und entsprechend
den Ausführungsplänen. Bei Unstimmigkeiten ist die
Objektüberwachung des AG hinzuzuziehen.
Das Aufmaß erfolgt gemeinsam zwischen dem Auftragnehmer
und der Objektüberwachung des AG.
Das Aufmaß ist in prüfbaren Aufmassplänen einzutragen
und mit der Massenzusammenstellung der Rechnung
beizufügen.

0.5 Besichtigung der Baustelle:
Die Besichtigung der Baustelle wird zur ordnungsgemäßen
Kalkulation dringend empfohlen; insbesondere für die
Abwicklung der Baustelle an sich im Hinblick auf
rückschreitendes Arbeiten sowie für Lagerflächen.

0.6 DIN / EN - Vorschriften:
Alle einschlägigen Vorschriften sind in der am Tage
der Angebotsabgabe gültigen Fassung zu beachten,
auch wenn im Folgenden nicht besonders darauf
hingewiesen wird, insbesondere
DIN 18300 - Erdarbeiten
DIN 18303 - Verbauarbeiten
DIN 4124 - Baugruben und Gräben - Böschungen, Verbau,
Arbeitsraumbreiten

Weiterhin zu beachten sind die Unfallverhütungsvorschriften und bei den Elektroarbeiten
die VDE-Richtlinien.

0.7 Regiearbeiten:
Leistungen in Regie werden nur auf schriftliche
Anordnung des Auftraggebers in Absprache
mit der Bauleitung durchgeführt.

0.8 Chemische Mittel:
Bei der Vegetationspflege ist der Einsatz von
chemischen Mitteln (z.B. Herbizide) untersagt.

0.9 Hinweis Datenaustausch nach GAEB:
Angebots- und ggfls. Vertragsgrundlage sind alle und
allein die im übergebenen Papierausdruck gemachten
Angaben.

0.10 Bauleistungsversicherung: -

0.11 Baustellenbewachung:
Es gibt keine Baustellenbewachung durch den Bauherrn.
Das Gelände ist jederzeit frei zugänglich.
Entsprechende Schutzmaßnahmen für lagernde Materialien
sind einzuplanen.

0.12 Werbung:
Es ist allen Firmen untersagt, Werbung oder sonstige
Banner und Werbetafeln an dem Gebäude,
dem Gerüst, dem Bauzaun oder sonstigen Flächen
anzubringen.

0.13 Bautagebuch:
Die Firmen sind verpflichtet, Bautagesberichte zu
erstellen. Diese sind wöchentlich der Bauleitung
vorzulegen.

0.14 Baustellenbesprechungen/Baustellenbesetzung:
Es werden Baustellenbesprechungen stattfinden.
Jede Firma ist zur Teilnahme verpflichtet.
Sie wird mit einem verantwortlichen der deutschsprachigen Projektbevollmächtigten an der Besprechung
teilnehmen. Die Baustelle ist mindestens durch einen
deutschsprachigen Obermonteur und Polier während der
Durchführung der Arbeiten dauerhaft zu besetzen.

0.15 Baufristenplan:
Der Terminplan ist auf Basis des Grobterminplanes
zu erstellen und der Bauleitung zur Freigabe
zwei Wochen nach Vorlage der schriftlichen Beauftragung
in detaillierter Form vorzulegen.
Aus dem Terminplan müssen sämtliche Abhängigkeiten,
Fristen und dergleichen mehr entnommen werden können.

0.16 Abfallbeseitigung:
Der AN wird arbeitstäglich seinen angefallenen Müll
aus dem Arbeitsbereich beräumen und ordnungsgemäß
entsorgen.

0.17 Baustelleneinrichtungsplan:
Der AN wird zwei Wochen nach schriftlicher Beauftragung
einen BE-Plan entwickeln und zur Freigabe vorlegen.
Änderungswünsche des Bauherren bzw. der Bauleitung
des AG wird der AN berücksichtigen und kostenfrei
in die Planung übernehmen.

#### Titel 01.01 Vorbereitende Arbeiten

**01.01.0010 Baustelle einrichten, BE vorhalten und abbauen**
Einrichten der Baustelle, Antransport und Vorhalten
aller erforderlichen Geräte und Einrichtungen
während der Bauzeit, Abbau und Abtransport aller Geräte
und Einrichtungen nach Beendigung der Arbeiten,
Räumen und sauberes Verlassen der Baustelle
sowie Sauberhalten während der Bauzeit.
Umsetzen der erforderlichen Material- und Sozialraum-
und ggfs. Bauleitungscontainer oder -wagen
während der Bauzeit, z.T. mehrfach,
z.T. auf bis dahin fertig gestellten Flächen.
Menge: 1,000 St

**01.01.0020 Baustellentoilette**
Mobile Baustellentoilette liefern, aufstellen,
für eine Woche vorhalten, wieder entfernen.
Abschließbar, mit 2 Schlüsseln.
Auswahl Standort in Absprache mit der Bauleitung,
inkl. Gestellung Toilettenpapier sowie regelmäßige
Reinigung
(mind. 1x wöchentlich, bei Bedarf öfter).
Einheitspreis für Gestellung einer Toilette für 1
Woche.
Menge: 1,000 St

**01.01.0030 Baustellentoilette vorhalten**
wie Pos. vor, jedoch Vorhaltung um eine weitere Woche.
Menge: 5,000 Wo

**01.01.0040 Bauzaun, aufstellen, vorhalten, abräumen**
Bauzaun aufstellen
und während der Bauzeit vorhalten,
abräumen.
Feldlänge max. 3,50 m,
2-fache Verklammerung der Einzelelemente an jedem Stoß,
mit Fußelemente 25 kg,
flache Matte mit umlaufendem Rohrrahmen.
Zaunoberkante über Boden ca. 2,00 m.

1 - 2 mal Umsetzen ist einzukalkulieren.
Menge: 50,000 m

**01.01.0050 Bauzaun, Zaunelement als Zufahrt**
Herstellung einer Zufahrt in o.g. Bauzaun.
Als Bauzaunelement, mit Rollen, mit Kettenverschluss
mit Sicherheitsvorhängeschloss mit 5 Schlüsseln.
Menge: 1,000 St

**01.01.0060 Einmessung / Absteckung durch Bauleitung des AN**
Einmessen und Abstecken der geplanten Anlagen
durch den Auftragnehmer unter evtl. Einschaltung eines
Vermessers in Abstimmung mit der Objektbauleitung des
Bauherrn und entsprechend den Ausführungsplänen.
Bei Unstimmigkeiten ist die Objektüberwachung des AG
hinzuzuziehen.
Menge: 1,000 St

**01.01.0070 Grasnarbe abschieben und entsorgen**
Grasnarbe ca. 5 cm stark abschieben
und ordnungsgemäß entsorgen.
Menge: 50,000 m2

**01.01.0080 Stubben roden, D 50 - 60 cm**
vorh. Baumstubben roden
Durchmesser ca. 50 - 60 cm
Höhe über Gelände ca. 20 cm
entfernen bis ca. 50 cm unter Gelände
Menge: 2,000 St

**01.01.0090 Stubben roden, D 60 - 70 cm**
vorh. Baumstubben roden
Durchmesser ca. 60 - 70 cm
Höhe über Gelände ca. 20 cm
entfernen bis ca. 50 cm unter Gelände
Menge: 2,000 St

**01.01.0100 Stubben roden, D 80 - 90 cm**
vorh. Baumstubben roden
Durchmesser ca. 80 - 90 cm
Höhe über Gelände ca. 20 cm
entfernen bis ca. 50 cm unter Gelände
Menge: 3,000 St

**01.01.0110 Busch- + Str.werk roden, H bis 1 m**
Busch- und Strauchwerk bzw. Bodendecker
einschl. Wurzelwerk roden, ordnungsgemäß entsorgen.

Höhe bis 1 m
einzelne Sträucher auch bis 2 m
Menge: 20,000 m2

**01.01.0120 Busch- + Str.werk roden, H bis 2 m**
Busch- und Strauchwerk
einschl. Wurzelwerk roden, ordnungsgemäß entsorgen.

Höhe bis 2 m
Menge: 120,000 m2

**01.01.0130 Busch- + Str.werk roden, H bis 4 m**
Busch- und Strauchwerk
einschl. Wurzelwerk roden, ordnungsgemäß entsorgen.

Höhe bis 4 m
einzelne Sträucher auch bis 5 m
Menge: 20,000 m2

**01.01.0140 Bordstein T10 oder H15, ausbauen und entsorgen, inkl. Fundament**
Bordstein 10/30/100 cm oder 15/30/100 cm,
aus Betonstein als Einfassung,
inkl. Betonfundament und Rückenstütze aufnehmen,
und ordnungsgemäß entsorgen,
inkl. Deponiegebühren.
Menge: 10,000 m

**01.01.0150 Bordstein T6 oder T8, ausbauen und entsorgen, inkl. Fundament**
Bordstein 6/25/100 cm oder 8/30/100 cm,
oder Läufer und Basamentsteinreihe,
aus Betonstein als Einfassung,
oder mit Betonbalken unterfütterter
Pflaster- oder Plattenrandstreifen,
inkl. Betonfundament und Rückenstütze aufnehmen
und ordnungsgemäß entsorgen,
inkl. Deponiegebühren.
Menge: 150,000 m

**01.01.0160 Rückschnitt Krone, einzelnes Astwerk**
Rückschnitt von Bestandsbaum auf Stundenbasis
(nur Totholz und beschädigte Äste!).
Einzelne Astpartien des Baums in den unteren Bereichen
(bis max. 8 m) fachgerecht entfernen
nach Rücksprache mit der Bauleitung.
Ausnahmslos feineres Astwerk, bis max. Armdicke.

Eine geeignete Steigmöglichkeit (Hebebühne oder
ähnliches) ist in den Stundensatz einzukalkulieren.

Sammeln, häckseln und verwerten des anfallenden
Schnittguts ist mit einzurechnen.
Menge: 5,000 h

**01.01.0170 Bituminöse Decke, ausbauen und entsorgen, 20cm**
Bituminöse Decke mit geeignetem Gerät ausbauen
ordnungsgemäß zur Wiederverwendung entsorgen,
Kalkulationsbasis vorh. Aufbau:
überwiegend ca 20 cm i. M. Bitutragschicht
Abrechnung über t

Entsorgungsnachweis ist zeitnah (innerhalb von 3 Tg)
vorzulegen mit Wiegeschein.

hier: es handelt sich um kleine, bereits brüchige
Teilflächen
Menge: 20,000 t

**01.01.0180 Zulage Arbeiten an Bestandseinfassung Obersee**
Die Position umfasst alle Mehraufwendungen für
vorsichtiges
Arbeiten an der Bestandseinfassung des Obersees,
welcher in Teilbereichen mit Winkelstützelementen
gefasst ist,
welche erhalten bleiben soll (Teillängen von ca. 54 und
5 m).
Diese haben laut Schnitt aus dem Erbauungsjahr zur
Stabilisierung einen Aufbeton erhalten.

Die derzeitige Pflasterfläche läuft bis an diese
Winkelstützelemente heran. Der Rückbau der Fläche muss
umsichtig erfolgen. Nach Rücksprache mit der Bauleitung
kann
hier ggfs. auch ein Streifen erhalten bleiben.

hier: siehe Schnitt Winkelstützelemente aus
Erbauungsjahr
im Plan "Ausführung Freianlagen Gesamt-Lageplan
Menge: 1,000 St

**01.01.0190 Betonpflaster 8 cm, Splitt aufnehmen und entsorgen**
Vorhandenes Betonverbundpflaster,
Stärke 8 cm, inkl. Pflasterbettung aus Splitt
aufnehmen und ordnungsgemäß entsorgen,
inkl. Deponiegebühren.

hier: Pflasterflächen rund um den Obersee,
insbesondere im Bereich des Ufers zur Reduzierung
der Gesamtwegebreite
Menge: 280,000 m2

**01.01.0200 Betonpflaster 10cm, Splitt aufnehmen und entsorgen**
Vorhandenes Betonverbundpflaster,
Stärke 10 cm, inkl. Pflasterbettung aus Splitt
aufnehmen und ordnungsgemäß entsorgen,
inkl. Deponiegebühren.

hier: Pflasterflächen rund um den Obersee,
insbesondere im Bereich des Ufers zur Reduzierung
der Gesamtwegebreite
Menge: 200,000 m2

**01.01.0210 Betonpflaster ausbauen, lagern, wieder verlegen**
Vorhandenes Betonverbundpflaster,
Stärke 8 oder 10 cm, inkl. Pflasterbettung aus Splitt
aufnehmen, säubern, lagern,
später an anderer Stelle mit neuem Splittbett
fachgerecht wieder verlegen.
Oberbau aus anderer Position.
Menge: 150,000 m2

**01.01.0220 Betonpflaster ausbauen, lagern, wieder verlegen, streifen-förmig**
Vorhandenes Betonverbundpflaster,
Stärke 8 oder 10 cm, inkl. Pflasterbettung aus Splitt
aufnehmen, säubern, lagern,
später (nach Einbau Tiefbordstein und Binderstreifen
aus anderer Pos.) an gleicher Stelle mit neuem
Splittbett
fachgerecht wieder verlegen,
an Tiefbord/Binderstreifen anarbeiten.
Oberbau aus anderer Position.

hier: geplantes anarbeiten als 0,50 m breiter Streifen
zwischen Bestandspflaster und neuer Einfassung
Menge: 140,000 m2

**01.01.0230 Wassergebundene Decke, Deckschicht, 5cm, aufnehmen und entsorgen**
Deckschicht der wassergebundenen Decke,
Körnung ca.0/5, Stärke ca. 5 cm,
im Randbereich mit Gras durchsetzt,
lösen, zwischenlagern, laden und fachgerecht entsorgen.
Menge: 190,000 m2

**01.01.0240 Abfallbehälter ausbauen und entsorgen**
Abfallbehälter, inkl. Betonfundament aufnehmen,
laden, Material wird Eigentum des AN
und ist fachgerecht zu entsorgen.
Einschl. aller Nebenkosten.

hier: siehe beiliegende Fotos
Menge: 4,000 St

**01.01.0250 Hinweis- und Verkehrsschild abbauen, säubern, lagern**
Hinweis- und Verkehrsschild im Baustellenbereich
komplett aufnehmen (einschließlich Schilderpfosten
und Betonfundament) und ordnungsgemäß
im Baustellenbereich zur Wiederverwendung lagern,
einschließlich aller hierfür erforderlichen Erdarbeiten
und Mehraufwendungen für Handaushub,
das vorh. Fundament ist abzuschlagen
und das Abbruchmaterial fachgerecht zu verwerten
bzw. zu entsorgen.
Menge: 2,000 St

**01.01.0260 Hinweis- und Verkehrsschild wiederversetzen**
Ausgebautes Hinweis- und Verkehrsschild
fachgerecht in Betonfundament C 20/25 wiederversetzen,
einschließlich der Materialien und
hierfür erforderlichen Erdarbeiten sowie
Aufwendungen für Handaushub / -einbau.
Menge: 2,000 St

**01.01.0270 Stele Römerbad abbauen, säubern, lagern, wiederversetzen**
Stele Römerbad im Baustellenbereich
komplett aufnehmen (einschließlich Betonfundament)
und ordnungsgemäß im Baustellenbereich
zur Wiederverwendung lagern,
einschließlich aller hierfür erforderlichen Erdarbeiten
und Mehraufwendungen für Handaushub,
das vorh. Fundament ist abzuschlagen
und das Abbruchmaterial fachgerecht zu verwerten
bzw. zu entsorgen.

Ausgebaute Stele
fachgerecht in Betonfundament C 20/25 wiederversetzen,
einschließlich der Materialien und
hierfür erforderlichen Erdarbeiten sowie
Aufwendungen für Handaushub / -einbau.
Mehraufwendungen für die Ausrichtung (vorher wie
nachher)
sind zu berücksichtigen!

hier: siehe beiliegendes Foto
Menge: 1,000 St

**01.01.0280 Betonbank mit Rückenlehne ausbauen und entsorgen**
Bank mit Betonfüßen und Holzauflagen, L ca. 2,00 m,
mit Rückenlehne, ausbauen, laden und
ordnungsgemäß entsorgen.

hier: siehe beiliegende Fotos
Menge: 4,000 St

**01.01.0290 Betonbank ohne Rückenlehne ausbauen und entsorgen**
Bank aus Holz, L ca. 2,00 m,
ohne Rückenlehne, ausbauen, laden und
ordnungsgemäß entsorgen.

hier: siehe beiliegende Fotos
Menge: 2,000 St

**01.01.0300 Sitzecke rückbauen und entsorgen**
Sitzecke aus neun U-Betonsteinen mit Holzauflage,
ausbauen, laden und ordnungsgemäß entsorgen.

In der Pos. soll auch der Rückbau der Fläche
(ca. 30 qm) aus Beton berücksichtigt werden.

hier: siehe beiliegende Fotos
Menge: 1,000 psch

#### Titel 01.02 Erdarbeiten

**01.02.0010 Freilegen Bestandsbaum**
Vorsichtiges Freilegen des Stammfußbereiches
eines Bestandsbaumes.
Der vorhandene Baum war in der Vergangenheit
unterpflanzt; die Unterpflanzung wurde entfernt,
trotzdem macht der Baum einen kränklichen Eindruck,
was auf die nachträgliche, zu hohe Anschüttung
zurückgeführt
werden könnte. Entsprechend vorsichtiges Freilegen,
ggfs. per Hand ist einzukalkulieren.
Weitere Maßnahmen in Rücksprache mit der Bauleitung.

hier: siehe beiliegendes Foto
Menge: 1,000 St

**01.02.0020 Boden BK 1 abtragen und entsorgen**
Boden abtragen, Bodenklasse 1
und einer ordnungsgemäßen Wiederverwendung zuführen,
Abrechnung nach vorherigem und nachträglichem
Nivellement an der Ausbaustelle.
Menge: 15,000 m3

**01.02.0030 Oberbau, Kies / Schotter, aufnehmen 20-40cm, entsorgen**
Oberbaumaterialien
unter vorhandenen befestigten Flächen,
Kies oder Schotter, aufnehmen, laden
und ordnungsgemäß entsorgen,
inkl. anfallender Deponiegebühren,
Schichtdicke: 0,20 - 0,40 m.
Menge: 300,000 m3

#### Titel 01.03 Gräben, Entwässerung

**01.03.0010 Boden Gräben Kanäle, BK 3-5, lösen und entsorgen, t bis 1,20m**
Boden der Gräben für Abwasserkanäle,
Grabenbreiten nach DIN EN 1610, als Anschlusskanal,
profilgerecht lösen nach Abtrag der Oberflächenbefestigung, Verbau wird gesondert vergütet,
Aushub ordnungsgemäß entsorgen,
Aushubtiefe bis ca. 1,20 m,
Sohlenbreite der Gräben bis 0,80 m,
Bodenklasse 3 - 5

Hinweis:
ggfs. anfallende Entsorgungszulage für anfallenden
Bodenaushub erfolgt über gesonderte Position
Menge: 10,000 m3

**01.03.0020 Boden Gräben Kanäle, BK 3-5, lösen und wieder einbauen, t bis 2,00m**
Boden der Gräben für Abwasserkanäle,
Grabenbreiten nach DIN EN 1610, als Anschlusskanal,
profilgerecht lösen nach Abtrag der Oberflächenbefestigung, Verbau wird gesondert vergütet,
Aushub seitlich lagern,
wieder verfüllen und verdichten,
Aushubtiefe bis 2,00 m,
Sohlenbreite der Gräben bis 0,90 m,
Bodenklasse 3 - 5
Menge: 50,000 m3

**01.03.0030 Grabenverfüllung mit Kies**
Leitungsgräben und Baugruben verfüllen
mit nicht bindigem Füllboden bzw. Bergkies:
Bergkies liefern und in Graben einbauen.
Lagerungsdichte mind. 100 % der einfachen
Proktordichte
Tragfähigkeit _E = 120 mN/qm

Den Nachweis der Lagerungsdichte und Tragfähigkeit
in den EP einrechnen.
Menge: 30,000 m3

**01.03.0040 Sand 0/3, liefern und einbauen, Leitungsschutz**
Sand 0/3 liefern und einbauen
als Bettung, seitliche Bauraumverfüllung
und oberseitigen Leitungsschutz
für Entsorgungsleitungen

Einbau in mehreren Teilschritten:
bei Leitungsverlegung als Bettung 10 - 20 cm stark
nach Angabe, nach Leitungsverlegung als Seitenraumverfüllung sowie als Abdeckung 10 - 20 cm stark
nach Angabe, alle Lagen verdichten,
Kalkulationsbasis Grabenbreite: ca. 40 - 80 cm

Abrechnung nach cbm nach Aufmaß,
Leitungen werden i.d.R. übermessen
Menge: 18,000 m3

**01.03.0050 Sauberkeitsschicht C12/15**
Sauberkeitsschicht aus Beton, C12/15, Dicke 10 cm
Menge: 8,000 m2

**01.03.0060 Schachtboden, D1000mm, Rohr DN 200, RW**
Kontrollschacht Regenwasser (RW)
Schachtunterteil als Betonfertigteil DIN 4034-1,
lichte Weite 1000 mm,
nur ein Auslauf (ohne Zulauf!),
Auskleidung Bankett und Gerinne mit Estrichglattstrich,
Auftritt in Höhe des Scheitels größtes Rohr DN 200,
inklusive Schachtfutter für KG2000-Rohre (PP)
Menge: 2,000 St

**01.03.0070 Schachtring D1000mm - 500 mm**
Schachtring SR-M DIN 4034-1, Durchmesser 1000 mm,
Bauhöhe 500 mm, mit Steigeisen
Menge: 4,000 St

**01.03.0080 Schachthals D1000/625mm - 600 mm, Steigeisen**
Schachthals SH-M DIN 4034-1, Durchmesser 1000/625 mm,
Bauhöhe 600 mm, mit Steigeisen
Menge: 2,000 St

**01.03.0090 Ausgleichsring 60**
Ausgleichsring, Betonfertigteil, Bauhöhe 60 mm
Menge: 3,000 St

**01.03.0100 Schachtabdeckung, Kl. D, Guß, Lüftungsöffnung, rund**
Schachtabdeckung DIN EN 124 und DIN 1229 Klasse D,
liefern und im Zuge Wegebau / Erstellung der umgebenden
Pflasterflächen höhengerecht in Mörtel MG III setzen,
ggfls. mit Einbau der vorgenannten Ausgleichsringe,
mit Mörtelfugen,
Rahmen DIN 19584-6, rund, aus Gußeisen / Beton,
mit rundem Deckel aus Gußeisen mit werkseitiger
Betonfüllung, mit dämpfender Einlage,
mit Lüftungsöffnungen,
inkl. liefern und Einbau Schmutzfänger,
leichte Ausführung aus verzinktem Stahl
Menge: 2,000 St

**01.03.0110 Regenw.kanal KG Rohr PP DN 250**
Regenwasserleitungen
Vollwandabwasserrohre aus Polypropylen (KG2000)
mit Dichtungen
Hochlastkanalrohr mit hoher Ringsteifigkeit > SN 10
(gemäß MPA-Gutachten: > 10 kN/m2 nach DIN EN ISO 9969)
im Schwerlastbereich (SLW 60) einsetzbar.
Die Rohrleitungen sind unter Beachtung der DIN EN 1610
und der Herstellerverlegeanleitung zu verlegen

DN 250

liefern und montieren
Verlegung in vorhandenem Graben

In gesonderter Position: Leitungsschutz aus Sand
(Bettung Typ 1, Dicke der unteren Bettungsschicht
mind. 10 cm, Dicke der oberen Bettungsschicht 10 cm,
Arbeitsraumverfüllung)
Menge: 38,000 m

**01.03.0120 Formstücke KG PP DN 250**
Formstücke KGB DIN 19534-3 und/oder DIN EN 1401-1
aus Polypropylen Regenwasserkanal nach DIN EN 14758
Bögen, Abzweiger, Reduzierstücke, Muffenstopfen,
Passstücke etc.

DN 250

liefern und montieren.
Verlegung in vorhandenem Graben.
Menge: 7,000 St

**01.03.0130 Böschungsstück für DN 250**
Böschungsstück nach DIN EN 1916 / DIN V 1201
passend zu KG Rohren, DN 250,
zum einbauen per Steckmuffe,
mit quadratischem Außenquerschnitt,
Neigung des Böschungsstück
gemäß der anstehenden Böschung,

inkl. Schutzgitter vor dem Böschungsstück,
klappbar, verschließbar, Stäbe mind. 16 mm,
alle Elemente aus Edelstahl, inkl. Montage,
zur Sicherung gegen unbefugtes Begehen oder Bekriechen,

inkl. Froschklappe/Kleintierklappe,
zur Sicherung gegen bekriechen durch Kleintiere,
nagetierfest, für vorlaufendes Böschungsstück,
alle Elemente aus Edelstahl, gebeizt in V2A,
innenliegend installiert, inkl. Montage,
mit schräg gestellter Klappe, mit Einspannring
zur Fixierung mittels Werkzeug.

Fabrikat der Planung: Böschungsstück mit Schutzgitter
und Froschklappe

Bezugsquelle:
Beton Tille GmbH
Bahnhofstrasse 61
32805 Horn Bad Meinberg

oder gleichwertig.

Bieterfabrikat:

.....................................................
Menge: 1,000 St

**01.03.0140 Sichtprüfung Schacht im Bestand**
Sichtprüfung eines Schachtes im Bestand
zur Überprüfung der einlaufenden Anschlüsse
und des Zustandes. Dazu anheben es Schachtdeckels
im Beisein der Bauleitung.
Menge: 2,000 St

#### Titel 01.04 Wegebau

**01.04.0010 Beweissicherung des AN**
Dokumentation des Zustandes der zu bearbeitenden
Flächen
sowie der durch den AN berührter Bestandseinbauten
(hier: Obersee) vor, während und nach Fertigstellung
der Bauarbeiten.

Fotodokumentation mit Verortung der Fotos auf einem
Lageplan
im DIN A3 Format sowie digital per USB-Stick.

Übergabe mindestens eine Woche vor Beginn der Arbeiten.
Menge: 1,000 psch

*Hinweis*
Erdplanum der Fahrbahnen, Parkstreifen,
Rad- und Gehwege gem. ZTVE-STB, Abschn. 3.10,
profilgerecht, eben und tragfähig herstellen.
Bei Verwendung von Schwingungs-Verdichtungsgeräten
in der Nähe von Gebäuden und sonstigen Einbauten
besonders vorsichtig arbeiten.
Trotzdem auftretende Schäden gehen im vollen Umfang
zu Lasten des AN.
Die Beseitigung evtl. Planumsverformungen durch
Anlieger und Baustellenverkehr sowie die Ableitung
evtl. auftretenden Oberflächenwassers werden nicht
besonders vergütet.
Das Planum muß vor Einbau der Frostschutzschicht vom AG
abgenommen werden.
Die Abrechnung erfolgt nach qm.

**01.04.0020 Feinplanum**
Feinplanum entsprechend Anmerkung herstellen.
Erschwernis für Arbeiten an aufgehenden Bauteilen
sind einzukalkulieren.
Menge: 230,000 m2

*Hinweis*
Das einzubauende Material der Tragschichten muss:
- im Bereich der Frostschutzlinie liegen.
- eine annähernd gleichbleibende Kornzusammensetzung
haben.
- darf höchstens 3 Gew.% bis zur Korngröße 0,02 mm
- und höchstens 5 Gew.% bis zur Korngröße 0,06 mm
aufweisen.

Über das angebotene Material ist vor Baubeginn
ein Prüfungszeugnis einer anerkannten Materialprüfungsanstalt vorzulegen.

Das Material der Untergrundverbesserung nur auf
ausdrückliche Anweisung des AG einbauen.
Abgerechnet wird das tatsächlich eingebaute,
nach Profilen bzw. Aufmaß zusammengestellte,
im verdichteten Zustand gemessene Material.
Ein zusätzlicher Nachweis des eingebauten Materials
durch Lieferscheine ist erforderlich,
hierbei wird ein Verdichtungsfaktor von 1,2
zugrunde gelegt.
Bei Nachweis über Wiegekarten wird für 1 cbm
verdichtete Masse ein Gewicht von 2,0 t festgesetzt.

Bei Verwendung von Schwingungs-Verdichtungsgeräten
ist in der Nähe von Gebäuden und Einbauten äußerste
Vorsicht geboten. Dadurch verursachte Schäden gehen zu
Lasten des AN.

In den EP einrechnen: Lieferung aller Materialien.
Die Abrechnung erfolgt nach cbm.

**01.04.0030 Frostschutzschicht 0/45 E=120, cbm**
Frost-Schutz-Schicht aus Kiesmaterial liefern,
lagenweise einbauen und so verdichten, daß an der
Oberfläche eine Tragfähigkeit von E = 100-120 mN/qm
erreicht wird. Körnung 0/45 mm. Sonst wie Anmerkung.
Einbaustärke i.d.R. 35 cm.
Abrechnung nach'cbm' !

Hinweis
Auch gleichwertige andere Materialien mit Frostschutzeigenschaften dürfen verwendet werden!
Menge: 65,000 m3

*Hinweis*
Schotter liefern, einbauen und verdichten.
Prüfzeugnis, nicht älter als 2 Jahre, vorlegen.

Gefordert werden nach TVT:
Lagerungsdichte mind. 103 % der einfachen Proktordichte
Tragfähigkeit _ E = 160 mN/qm
Den Nachweis der Lagerungsdichte und Tragfähigkeit
ist in den EP einzurechnen.
Geforderte Einbaumenge über die Erstschrift
der Lieferscheine erbringen.
Lieferscheine gesondert halten und sofort
der Bauleitung vorlegen.
Später vorgelegte Lieferscheine werden nicht anerkannt.

**01.04.0040 Schottertragschicht 0/32, 15 cm**
Schottertragschicht für Pflaster-,
Platten- und Asphaltdecke
aus Naturstein-Mineralgemisch 0/32 mm,
Schichtdicke 15 cm, herstellen.
Zu lieferndes Material:
kornabgestuftes Brechsand-Splitt-Schottergemisch
aus Hartkalkstein oder Basalt nach gültiger ZTVT,
Verdichtungsgrad DPr mind. 103%,
Tragfähigkeit EV2 = 150 MN/m2
kf-Wert ca.10-5
Anforderungen an das Baustoffgemisch
mit den Kategorien UF5, LFNR, OC90
Menge: 230,000 m2

*Hinweis*
Bordsteine aller Größen und Materialien
flucht- und höhengerecht in Beton C 12/15 setzen.
Bordsteine aus Beton nach DIN 483 ohne Vorsatzbeton
liefern und mit 5 mm breiten Stoßfugen,
die nicht verfüllt zu werden brauchen, einbauen.
In Abständen von 10 m eine Dehnungsfuge mit einer
profilgerechten TOK-Platte herstellen.
Naturbordsteine A3/A4 wie vor, jedoch mit möglichst
gleichmäßigen 10 - 15 mm breiten Stoßfugen setzen
und mit Zementmörtel M.V. 1 : 3 voll ausfugen.

Abmessungen der geschalten Betonrückenstütze
gem. aktueller DIN
Breite / Höhe
H 18x30, H 15x30 und Naturst. A3/A4: 15 cm / 40 cm
R 18x22, R 15x22, F 20x20: 15 cm / 32 cm
T 8x20 und Rasenkantensteine: 15 cm / 30 cm
T 10x25, T 10x30: 15 cm / 40 cm

Abmessungen des durchgehenden Fundaments:
Breite: entsprechend der Breite des Bordsteins
mit Rückenstütze
Höhe: für alle Bordsteine: 20 cm

Bögen mit einem Radius >= 12 m werden mit Kurvensteinen
bzw. bei Rand- und Rasenkantensteinen
mit entsprechend geschnittenen Steinen gesetzt.
Bei Radien < 12 m können gerade Steine der Länge 0,50 m
verwendet werden.

In den Einheitspreis einzurechnen:
- Schneiden der Steine, wie gerade Schnitte
bzw. Gehrungsschnitte für Paßstücke an Zufahrten,
Baumfeldern u. ä., sowie der Mehraufwand für Einpassung
bei Absenkungen,
- Lieferung sämtlicher Materialien,
- Erd-, Schalungs-, Beton-, Hinterfüllungs-,
Nachbehandlungs- und sonstige Nebenarbeiten,
- Beseitigung aller überschüssigen Stoffe
einschließlich Abfuhr zur AN-Kippe,
inkl. evtl. anfallender Kippgebühren.

Die Abrechnung erfolgt nach m.

**01.04.0050 Tiefbordstein TB 10x25**
Betonbordsteine, T 10 x 25, setzen.
Anschlag gem. Ausführungsplanung.
Sonst wie Anmerkung.

hier: Der überwiegende Teil der Einfassung ist als
lang gestreckte Bögen geplant, entsprechende Mehraufwendungen sind einzukalkulieren - siehe
Ausführungspläne, starke Rundungen werden
mit Kurvensteinen aus Pos. nach ausgeführt.
Menge: 260,000 m

**01.04.0060 Tiefbordstein TB 10x25, Kurvenstein**
Wie vor, jedoch Kurvensteine KI /KA für
Innen- bzw. Außenbögen bis zu r = 12 m
liefern und setzen.
Anschlag gem. Ausführungsplanung.
Sonst wie Anmerkung.
Menge: 40,000 m

**01.04.0070 Tiefbordstein TB 10x30**
Betonbordsteine, T 10 x 30, setzen.
Anschlag gem. Ausführungsplanung.
Sonst wie Anmerkung.

hier: als Abgrenzung Rasenstufe Richtung Ufer
(Bauteilabschnitt E)
Menge: 30,000 m

**01.04.0080 Randbefestigung Betonpflaster Binderstreifen in Beton**
Betonpflaster aus dem Bestand,
Ausbau und Zwischenlagerung aus anderer Pos.,
einbauen als Randeinfassung,
als Binderstreifen entlang Tiefbordstein
aus anderer Pos.,
Verlegung auf Betonstreifen C16/20,
Stärke 20 cm,
mit geschalter Rückenstütze.
Menge: 340,000 m

**01.04.0090 Rinne Betonpflaster in Beton**
Betonpflaster aus dem Bestand,
Ausbau und Zwischenlagerung aus anderer Pos.,
einbauen als Rinne,
zur Wasserführung zwischen Böschungsstück
aus anderer Pos. bis zum Obersee,
seitlich angrenzend an Pflasterfläche,
als Abschluss dieser,
Verlegung auf Betonstreifen C16/20,
Stärke 20 cm,
mit geschalter Rückenstütze.
Menge: 6,000 m

*Hinweis*
Betonverbundpflaster (Doppel `T`, Schwalbenschwanz
oder anderes Format) in ein Mörtelbett oder Splittbett
ganz aufliegend flucht- und höhengerecht mit sauberen
Anschlüssen verlegen (vgl. Pflasterpositionen).

Güteanforderungen des Pflasters nach DIN 18501
vollkantig oder abgefast, nach Angabe der Bauleitung.
Verbleibende Ecken, Streifen und Beischlüsse
grundsätzlich schneiden, diese Leistungen werden
entsprechend vergütet.
Mörtelbett erdfeucht 4 - 6 cm dick auf Zement Mörtel
DIN 15053, Mörtelgruppe III, im Mischungsverhältnis
(MV) 1 : 4 (Z : S).
Betonverbundpflaster verlegen, rammen bzw. abrütteln.
Mindestens am gleichen Tag Fugen festschließend
mit Quarzsand einschlämmen.
Auf der Baustelle gelagertes oder geliefertes
Betonverbundpflaster zur Verwendungsstelle
heranschaffen.

In den Einheitspreis einrechnen:
a) Die Lieferung aller Materialien frei Baustelle,
einschl. erforderlicher Randstücke, Paßstücke
und Kurvensätze (maschinelles Entladen).
b) Das Schneiden von erforderlichen Beischlüssen
an in der Fläche liegenden Einbauten wie z.B.Schieber-,
und Hydrantenkappen.
c) Lieferung und Einbau von Bettung und Fugmaterial.

Abgerechnet wird: Verbundpflasterbelag nach qm.

Flächenmaße sind soweit möglich nach Abstimmung
mit der Bauleitung auf Steinmaße abzustimmen,
um unnötige Schnitte zu vermeiden.

**01.04.0100 Betonpflasterbelag, 10/20/8cm, grau, Splittbett**
Beton-Pflastersteine nach DIN EN 1338,
Qualitätsstufe DI(K) mit 7 mm Drainfuge,
mit Nocken-Verschiebesicherung,
Fase (Minifase R5/2mm)
und Vorsatzschicht aus Natursteinkörnung.

Format: 20x10 cm
Steindicke: 8 cm
Farbe: grau

Fugenmaterial: Edelbrechsand-Splitt 1/3 mm,
Bedarfsgrundlage: i.M. 7 mm Fuge,
Bettung: Gewährleistung eines filterstabilen Aufbaus,
Brechsand-Splittgemisch 2/5 mm,
Dicke verdichtet 3 - 5 cm.

Auf der Tragschicht aus anderer Position
im Verband nach Angabe verlegen
und fachgerecht mindestens zwei mal einschlämmen.

Verlegung im Verband gem. Detail.
Auf einen erhöhten Anteil an halben bzw. geschnittenen
Steinen
(Anschlüsse) wird hingewiesen.

Die Ermittlung der Mengenanteile der Steinformate,
gem. Vorgabe Verlegemuster, Verschnitt etc.,
ist Sache des AN und ist einzukalkulieren!

Fabrikat der Planung: MultiTec-Aqua

Bezugsquelle:
KANN GmbH & Co. KG
Bendorfer Straße
56170 Bendorf-Mülhofen

oder gleichwertig.

Bieterfabrikat:

.....................................................
Menge: 50,000 m2

**01.04.0110 Betonpflaster schneiden, 8 cm**
Anschlussarbeiten für Betonpflasterdecke,
Dicke bis 8 cm,
für das Herstellen von Schnitt-/Bruchkanten
mit Wasserschneidetisch und diamantbesetzter
Trennscheibe.
Die Steine sind vollständig zu schneiden.
Brechen von Restflächen ist nicht zulässig.
Inkl. fachgerechter Entsorgung der nicht mehr
verwertbaren Reststücke (Verschnitt).
Generell sind Wege- und Flächenbreiten in Absprache
mit der Bauleitung an das Pflastermaß anzupassen.

hier: Insbesondere mit Rückbau der Pflasterflächen,
Ergänzung des Tiefbordsteins sowie dem begleitenden
Binderstreifen ist die Wegebreite in Rücksprache mit
der Bauleitung so anzupassen, dass möglichst wenig
Schnitte und Restflächen notwendig werden!
Menge: 320,000 m

**01.04.0120 vorh. Betonpflasterbelag reinigen**
Vorh. Betonpflasterbelag reinigen,
Verfahren nach Wahl des AN
und in Rücksprache mit der Bauleitung,
Pflasterstruktur darf nicht beschädigt werden.

Ja nach Reinigungsverfahren ist ein nachverfugen
der Flächen einzukalkulieren.

Flächen rund um den Obersee und in finaler Lage
mit einer geplanten Breite von ca. 2,50 m;
einseitig gefasst mit Tiefbordstein aus anderer
Position,
andere Seite Einfassung im Bestand mit auslaufen
der Pflasterfläche in die Rasen/Pflanzfläche.

hier: siehe beiliegende Fotos
Menge: 1000,000 m2

**01.04.0130 Dynamische Schicht 0/16, 6 cm, grau-beige**
Dynamische Schicht gem. FLL,
Brechsand-Splitt Gemisch,
Farbe: grau-beige,
Körnung 0/16 liefern
und lage- und profilgerecht 6 cm
stark einbauen und verdichten.

hier: Einbauort in Rasenfläche und
im Bereich der Einfassung "Schnecke"

Für das Material ist vor Einbau ein Muster durch den AG
und die BL freigeben zu lassen.
Menge: 45,000 m2

**01.04.0140 Deckschicht 0/5, 4 cm, grau-beige**
Deckschicht gem. FLL.
Brechsand-Splitt Gemisch,
Farbe: grau-beige,
Körnung 0/5 liefern
und lage- und profilgerecht 4 cm
stark einbauen und verdichten.

hier: Einbauort in Rasenfläche und
im Bereich der Einfassung "Schnecke"

Für das Material ist vor Einbau ein Muster durch den AG
und die BL freigeben zu lassen.
Menge: 45,000 m2

**01.04.0150 Abstreuung Tragschicht 5/11, 1 cm, grau-beige**
Tragschichtabstreuung gem. FLL,
Brechsand-Splitt Gemisch,
Farbe: grau-beige,
Körnung 5/11 liefern
und lage- und profilgerecht ca. 1 cm
stark einbauen.

hier: Einbauort in Rasenfläche und
im Bereich der Einfassung "Schnecke"

Für das Material ist vor Einbau ein Muster durch den AG
und die BL freigeben zu lassen.
Menge: 45,000 m2

**01.04.0160 Fertigstellungspflege wassergebundene Wegedecke (2 und 3 Schichtbauw.)**
Fertigstellungspflege von wassergebundenen Wegen
in 2- und 3-Schichtbauweise bis zur Erlangung
des abnahmefähigen Zustandes.

Fertigstellungspflege beinhaltet folgende Leistungen:

Wässern, sodass die Deckschicht ständig im Wechsel
durchdringend nass wird und danach oberflächig
abtrocknet.
Wassermenge 20l/m² je Arbeitsgang.

Walzen (statisch) in den jeweiligen Abtrocknungsphasen
im erdfeuchten Zustand.

Wiederherstellen der Ebenheit (Egalisieren).

Die Pflegeanweisungen des Herstellers sind zu beachten.

Kalkulationsbasis ist eine Fertigstellungspflegedauer
von sechs Wochen.

Einzutragen ist der EP für 6 Arbeitsgänge.
Menge: 45,000 m2

**01.04.0170 Anpassen wassergebundene Wegedecke**
Anpassen der wassergebundenen
Wegedecke im Bestand
an verschiedene bearbeitete Flächen.

Ausführung nach Bedarf in der
Örtlichkeit mit Anpassung
der Dynamischen Schicht,
Deckschicht und Tragschicht-abstreuung mit Material
aus vorgenannten Pos.
Menge: 70,000 m2

**01.04.0180 Hydrant-/Schieberkappen höher setzen**
Hydrant-/Schieberkappen in Straßenflächen höher setzen,
Höhenänderung bis 10 cm.
Kappen aufnehmen inkl. Betontragplatte,
Tragplatte auf Betonunterfütterung und Kappe
höhengerecht wieder einbauen.
Menge: 3,000 St

#### Titel 01.05 Fundamente, Fertigteile

**01.05.0010 Frostschutzkies unter Fertigteilen**
Frostschutzkies 0/32 liefern,
in Fundamentgrabenaushub
für Fertigteile, einbauen und verdichten,
zur Aufnahme des Unterbetons aus anderer Position.

Kalkulation Einbaustärke: 20 cm.
Menge: 8,000 m3

*Hinweis*
Für alle nachfolgend ausgeschriebenen Fertigteile
gelten folgende Vorgaben:

- Fertigung gem. Plan- bzw. Detailvorgabe der
Objektüberwachung des Bauherrn
- Erstellung aller Schal- und Bewehrungspläne und
notwendiger
Werkstatt- bzw. Elementpläne durch AN bzw.
Fertigteilhersteller
- alle Sichtkanten scharfkantig (durch Einlegen einer
Siegelnaht/
Silikonstrich, max. 5 mm)
- alle Teile inkl. Bewehrung bzw. konstruktiver
Bewehrung
und soweit erforderlich Transportankern nach Abstimmung
mit der Objektüberwachung des Bauherrn (diese sind nach
Vorgabe der OÜ zu verschließen, z.B. mit Edelstahlverschraubung)
- Betongüte mind. C35/45
- Einbau vollflächig auf Betonfundament, C12/15
- alle Sichtflächen leicht sandgestrahlt
- Betonfarbe: soweit in den folgenden Positionstexten
nicht
anderes vermerkt: anthrazit ohne Ungleichmäßigkeiten in
der
Oberfläche, keine Kiesnester o.ä., Schalungsbild ist
ohne
gesonderte Vergütung zur Freigabe vorzulegen
- die Betonoptik (Farbe, Rauigkeit etc.) aller
sichtbaren Flächen
aller Betonfertigteile müssen gleich sein
- vor Fertigung der Fertigteile ist dem Bauherren bzw.
der Objektüberwachung ein Muster der Sichtbeton-
Oberfläche
vorzulegen (siehe Position)

Die Erstellung der Statik und der Werkpläne für die
Fertigteile inkl. der Schal- und Bewehrungspläne
ist Sache des AN und ist mit den angebotenen EP´s
abgegolten.
Alle erforderlichen Montagehülsen oder -schlaufen
sowie bauabwicklungs- oder montagebedingte Aussparungen
,
Montagehilfsabstützungen inkl. Befestigung und Vergussarbeiten sind in die jeweilige Position
einzukalkulieren.
Der AN hat dafür Sorge zu tragen, dass die Muster
und Fertigteile mit ausreichendem Vorlauf vorproduziert
sind,
um eine zügige Abwicklung der Baustelle
sicherzustellen.
Die Erstellung der Werkstattplanung auf Basis
der angesprochenen Pläne hat so zeitig zu erfolgen,
so dass für Prüfung und evtl. Änderungsleistungen
mindestens 15 Arbeitstage zur Verfügung stehen.
Pläne sind in ausreichender Anzahl (in der Regel 3-
fach)
selbständig zum Landschaftsarchitekten zu senden.

Aus Vorschlägen des AN sich ergebende evtl. Änderungen
sind mit der Bauleitung abzustimmen und in dafür
erforderlichen
Fertigteilpositionen einzukalkulieren.

**01.05.0020 Musterstück Fertigteile**
Musterstück anfertigen für vorgenannte Fertigteile
mit allen in der Position genannten relevanten Vorgaben
(Betonfarbe, Oberfläche, Fase, Transportanker und -
verschluss),
liefern / zur Bemusterung und Freigabe vorlegen.
Mindestgröße ca. 30 x 30 cm.
Menge: 1,000 St

**01.05.0030 Betonfertigteil, als Sitzbank, 250 x 40 x H 50 cm**
Betonfertigteile liefern und einbauen als Pauschale.

Durchgefärbtes Fertigteil als monolithischer Block,
sichtbare Oberflächen (Seiten und obere Deckfläche),
Sichtbeton, glatt, Klasse III, fein sandgestrahlt,
Farbe / farbliche Pigmentierung: durchgefärbt,
nach Mustervorlage, anthrazit, mit Fase,
Fertigung nach positiver Bemusterung des in anderer
Position ausgeschriebenen Musterstückes
und nachfolgend gesonderter Freigabe.

Abmessung: 250 x 40 x H 50 cm

Aufstellen mit Mörtelbettung MG III
auf 15 cm Betonbett C12/15,
in verschiedenen Einbausituationen.
Menge: 4,000 St

**01.05.0040 Betonfertigteil, als Sitzbank, 100 x 40 x H 50 cm**
Betonfertigteile liefern und einbauen als Pauschale,
wie Pos. vor,
jedoch mit folgenden Abmessungen:

100 x 40 x H 50 cm

Aufstellung in Ergänzung zweier Sitzbänke aus
Pos. vor.
Menge: 1,000 St

**01.05.0050 Betonfertigteil, als Einfassung, 179 x 40 x H 25 cm, im Bogen R4,10**
Betonfertigteile liefern und einbauen als Pauschale,
wie Pos. vor,
jedoch mit folgenden Abmessungen:

179 x 40 x H 25 cm,
R 4,10 m,
Bogen Außen 1,793 m,
Bogen Innen 1,630 m.

Aufstellung als lange Schnecke.

Teil A1
Menge: 2,000 St

**01.05.0060 Betonfertigteil, als Einfassung, 147 x 40 x H 25 cm, im Bogen R3,593**
Betonfertigteile liefern und einbauen als Pauschale,
wie Pos. vor,
jedoch mit folgenden Abmessungen:

147 x 40 x H 25 cm,
R 3,593 m,
Bogen Außen 1,474 m,
Bogen Innen 1,327 m.

Aufstellung als lange Schnecke.

Teil A2
Menge: 3,000 St

**01.05.0070 Betonfertigteil, als Einfassung, 154 x 40 x H 25 cm, im Bogen R3,593**
Betonfertigteile liefern und einbauen als Pauschale,
wie Pos. vor,
jedoch mit folgenden Abmessungen:

154 x 40 x H 25 cm,
R 3,593 m,
Bogen Außen 1,544 m,
Bogen Innen 1,327 m.

Aufstellung als lange Schnecke.

Teil A3
Menge: 1,000 St

**01.05.0080 Betonfertigteil, als Einfassung, 193 x 40 x H 25 cm, im Bogen R1,474**
Betonfertigteile liefern und einbauen als Pauschale,
wie Pos. vor,
jedoch mit folgenden Abmessungen:

193 x 40 x H 25 cm,
R 1,474 m,
Bogen Außen 1,928 m,
Bogen Innen 1,524 m.

Aufstellung als lange Schnecke.

Teil A4
Menge: 2,000 St

**01.05.0090 Betonfertigteil, als Einfassung, 219 x 40 x H 50 cm, im Bogen R1,736**
Betonfertigteile liefern und einbauen als Pauschale,
wie Pos. vor,
jedoch mit folgenden Abmessungen:

219 x 40 x H 50 cm,
R 1,736 m,
Bogen Außen 2,186 m,
Bogen Innen 1,770 m.

Aufstellung als lange Schnecke.

Teil B1
Menge: 2,000 St

**01.05.0100 Betonfertigteil, als Einfassung, 250 x 40 x H 25 cm**
Betonfertigteile liefern und einbauen als Pauschale,
wie Pos. vor,
jedoch mit folgenden Abmessungen:

250 x 40 x H 25 cm

Aufstellung als lange Schnecke.

Teil B2
Menge: 3,000 St

**01.05.0110 Betonfertigteil, als Einfassung, 233 x 40 x H 25 cm, im Bogen R13,746**
Betonfertigteile liefern und einbauen als Pauschale,
wie Pos. vor,
jedoch mit folgenden Abmessungen:

233 x 40 x H 25 cm,
R 13,746 m,
Bogen Außen 2,335 m,
Bogen Innen 2,264 m.

Aufstellung als lange Schnecke.

Teil B3
Menge: 1,000 St

**01.05.0120 Betonfertigteil, als Einfassung, 284 x 40 x H 25 cm, im Bogen R13,746**
Betonfertigteile liefern und einbauen als Pauschale,
wie Pos. vor,
jedoch mit folgenden Abmessungen:

284 x 40 x H 25 cm,
R 13,746 m,
Bogen Außen 2,842 m,
Bogen Innen 2,763 m.

Aufstellung als lange Schnecke.

Teil B4
Menge: 1,000 St

**01.05.0130 Betonfertigteil, als Einfassung, 259 x 40 x H 25 cm, im Bogen R13,746**
Betonfertigteile liefern und einbauen als Pauschale,
wie Pos. vor,
jedoch mit folgenden Abmessungen:

259 x 40 x H 25 cm,
R 13,746 m,
Bogen Außen 2,588 m,
Bogen Innen 2,513 m.

Aufstellung als lange Schnecke.

Teil B5
Menge: 2,000 St

**01.05.0140 Betonfertigteil, als Intarsie, 100 x 40 x H 15 cm**
Betonfertigteile liefern und einbauen als Pauschale,
wie Pos. vor,
jedoch mit folgenden Abmessungen:

100 x 40 x H 15 cm

Aufstellung bodenbündig in Verlängerung einer Sitzbank.

Teil C1
Menge: 3,000 St

**01.05.0150 Betonfertigteil, als Intarsie, 75 x 40 x H 15 cm**
Betonfertigteile liefern und einbauen als Pauschale,
wie Pos. vor,
jedoch mit folgenden Abmessungen:

75 x 40 x H 15 cm

Aufstellung bodenbündig in Verlängerung einer Sitzbank.

Teil C2
Menge: 1,000 St

**01.05.0160 Schnitt Betonfertigteil**
Passschnitt Betonfertigteile der Pos. vor
zur Anpassung der Anschlussflächen
Menge: 3,000 St

#### Titel 01.06 Ausstattung

**01.06.0010 Sitzauflage, auf Mauer**
Sitzauflage liefern und fachgerecht auf Mauer aus
anderer Pos.
sowie aller erforderlichen Nebenarbeiten einbauen.

Sitzauflage als Stahl- und Holzkonstruktion,
Maße:
Länge 1800 mm,
Breite 366 mm,
Höhe 91 mm,
2 Sitzbohlen mit den Maßen von 1768x168x45 mm,
Holzbohlen aus langlebiger FSC-Mix-zertifizierter
skandinavischer Kiefer, leinölimprägniert,
seitlich am Stahlgestell aus Flachstahl verschraubt,
an den Enden abgerundet,
Stahl gem. DIN EN 10 025 aus feuerverzinkten
Stahlblechen,
anschließend nach Korrosionsklasse C5-M
pulverbeschichtet
in RAL-Wahlfarbe nach Vorgabe des Bauherrn,
wird mit zwei Schienen auf einer Mauer befestigt.

Fabrikat der Planung: April Stavanger Sitzbank,
Typ MK, Art.-Nr. 720-900MK

Bezugsquelle:
Vestre GmbH
Oranienburger Str. 27
10117 Berlin

oder gleichwertig.

Bieterfabrikat:

.....................................................
Menge: 2,000 St

**01.06.0020 Sitzauflage mit Armlehne, auf Mauer**
Sitzauflage mit Armlehnen liefern
und fachgerecht auf Mauer aus anderer Pos.
sowie aller erforderlichen Nebenarbeiten einbauen.

Sitzauflage als Stahl- und Holzkonstruktion,
Maße:
Länge 1912 mm,
Breite 366 mm,
Höhe 91 mm,
2 Sitzbohlen mit den Maßen von 1768x168x45 mm,
Holzbohlen aus langlebiger FSC-Mix-zertifizierter
skandinavischer Kiefer, leinölimprägniert,
seitlich am Stahlgestell aus Flachstahl verschraubt,
an den Enden abgerundet,
Stahl gem. DIN EN 10 025 aus feuerverzinkten
Stahlblechen,
anschließend nach Korrosionsklasse C5-M
pulverbeschichtet
in RAL-Wahlfarbe nach Vorgabe des Bauherrn,
inkl. zwei Armlehnen aus Ø 25 mm Rundstahl (Typ T),
wird mit zwei Schienen auf einer Mauer befestigt,
nach dem Einbauen mit einer Sitzhöhe von 450 mm.

Fabrikat der Planung: April Stavanger Sitzbank inkl.
Armlehne,
Typ MKT, Art.-Nr. 722-900MKT

Bezugsquelle:
Vestre GmbH
Oranienburger Str. 27
10117 Berlin

oder gleichwertig.

Bieterfabrikat:

.....................................................
Menge: 2,000 St

**01.06.0030 Bank mit Rücken- und Armlehnen, freistehend**
Bank mit Rücken- und Armlehnen liefern
und fachgerecht einschließlich Fundament
sowie aller erforderlichen Nebenarbeiten
in eine Pflasterfläche einbauen, inkl. Erdarbeiten.

Bank zum Einbetonieren als Stahl- und Holzkonstruktion,
Maße:
Länge 1912 mm,
Breite 519 mm,
Höhe 1136/786 mm,
2 Sitzbohlen mit den Maßen von 1768x168x45 mm,
2 Rückenlehnenbohlen, eine mit 1768x168x45 mm
sowie die untere mit 1768x84x45 mm,
Holzbohlen aus langlebiger FSC-Mix-zertifizierter
skandinavischer Kiefer, leinölimprägniert,
seitlich am Stahlgestell aus Flachstahl verschraubt,
an den Enden abgerundet,
Stahl gem. DIN EN 10 025 aus feuerverzinkten
Stahlblechen,
anschließend nach Korrosionsklasse C5-M
pulverbeschichtet
in RAL-Wahlfarbe nach Vorgabe des Bauherrn,
inkl. zwei Armlehnen aus Ø 16 mm Rundstahl
(Ausführung nach hinten ausgerichtet),
2 Füße zum Einbetonieren aus Ø 60 mm Stahlrohr
mit Gesamt-Länge von 800 mm, davon 350 mm unterflur,
nach dem Einbauen mit einer Sitzhöhe von 450 mm.

Fabrikat der Planung: April Stavanger Bank inkl.
Armlehne,
Typ C, Art.-Nr. 724-900C

Bezugsquelle:
Vestre GmbH
Oranienburger Str. 27
10117 Berlin

oder gleichwertig.

Bieterfabrikat:

.....................................................
Menge: 3,000 St

**01.06.0040 Abfallbehälter**
Abfallbehälter liefern
und fachgerecht einschließlich Fundament
sowie aller erforderlichen Nebenarbeiten
in eine Pflasterfläche/Pflanzfläche einbauen, inkl.
Erdarbeiten.

Abfallbehälter aus extrudiertem Aluminium,
zum Einbetonieren mit flachem Deckel,
Gesamtmaß: 1399x424x445mm (HxBxL),
Maße:
Höhe 1399/1059 mm,
Breite 424 mm,
Tiefe 445 mm,
50L Fassungsvermögen,
in einem 550 mm hohen, ovalen Korpus,
aus D=3 mm Aluminiumblech nach unten verjüngend,
Aluminium nach Korrosionsklasse C5-M pulverbeschichtet,
in RAL-Wahlfarbe nach Vorgabe des Bauherrn,
rostfreies Aluminium gewährleistet eine glatte
pulverbeschichtete Oberfläche,
extrem hohe Haftungsqualität der Pulverbeschichtung,
seitliche Verriegelung durch Sechskantschloss,
mit einem flachen Deckel ohne Aschenbecher,
inkl. integrierter separater Befestigungsring für
Abfallsäcke
im Behälter, Gewicht 27kg,
Werkstoff: extrudiertem Aluminium

Fabrikat der Planung: Abfallbehälter Folk 50L,
Art.-Nr. 4942-904C

Bezugsquelle:
Vestre GmbH
Oranienburger Str. 27
10117 Berlin

oder gleichwertig.

Bieterfabrikat:

.....................................................
Menge: 3,000 St

**01.06.0050 Schild mit Text ca. 600 x 400 mm**
Schilder liefern und aufstellen.
Qualitätsanforderung: DIN 67520 entsprechend, RA0

weißer Grund mit schwarzer Umrandung,
mit Text in schwarzer Schrift
(erste Zeile des Textes in etwas größerer Schrift),
Text nach Vorgabe Bauherr/Bauleitung

Flach-Verkehrszeichen 2 mm, aus Aluminium,
abgerundete Ecken.
Größe: ca. 600 x 400 mm
Komplett aufstellen und montieren, inkl.:
- Stahlrohrpfosten, feuerverzinkt, 60,3 x 2 x 3000 mm
- Rohrschellen aus Stahl, feuerverzinkt
- Fundament 30 x 30 x 50 cm
- Erdarbeiten
Menge: 4,000 St

**01.06.0060 Findlinge L 50-80 D 40-60**
Findlinge liefern und einbauen,
gerundet, ohne scharfe Kanten,
vollflächig eingebettet auf Betonbett D 20 cm,
teilweise nur auf Pflasterfläche aufgelegt,
Abmessungen: Länge ca. 50 - 80 cm,
Dicke ca. 40 - 60 cm
Menge: 11,000 St

**01.06.0070 Findlinge L 80-120 D 60-80**
Findlinge liefern und einbauen,
gerundet, ohne scharfe Kanten,
vollflächig eingebettet auf Betonbett D 20 cm,
teilweise nur auf Pflasterfläche aufgelegt,
Abmessungen: Länge ca. 80 - 120 cm,
Dicke ca. 60 - 80 cm
Menge: 10,000 St

**01.06.0080 Findlinge Bestand versetzen**
Findlinge im Bestand
nach Rücksprache mit der Bauleitung
im näheren Umfeld versetzen und anordnen.

hier: siehe beiliegende Fotos
Menge: 5,000 St

#### Titel 01.07 Pflanzenlieferung

*Hinweis*
Die Maßnahmen aus nachstehenden Anmerkungen sind,
sofern in den Positionsbeschreibungen nicht anders
beschrieben, in den EP einzurechnen
und werden nicht gesondert vergütet.

Bei den Pflanzen wird besonderer Wert auf einen
gleichmäßigen, der Pflanze entsprechenden Habitus
und einen gut durchwurzelten Ballen gelegt.
Die Bäume müssen in den letzten 2 Standjahren in einer
regionalen Baumschule (Pflanzen aus deutlich anderen
Klimaregionen, z.B. Südeuropa werden nicht akzeptiert)
und gemäß den BdB-Richtlinien kultiviert worden sein;
ein Pflanzenpass ist vorzulegen.

Der Bauherr / Planer behält sich vor die Bäume
kurzfristig nach Auftragserteilung in den Quartieren
der Baumschule auszusuchen.
Die Bäume müssen sich während der Begutachtung
im Quartier, nicht im Einschlag, befinden!

Die Pflanzen der nachfolgenden Positionen sind
gem. DIN / FLL bzw. fachgerecht zu behandeln
und frei Baustelle zu liefern, abzuladen
und zum Verwendungsort zu fördern.
Vom Liefern bis zum Pflanzen zu wässern
und Ballen und Kronen mit Säcken bzw. beschattenden
Vliesen oder Matten abzudecken, bei längeren Lagerungen
in einen Zwischeneinschlag einzuschlagen.
Baumkronen dürfen nicht auf den Boden gelegt werden,
sondern bspw. durch unterlegte Strohballen o.ä.
im Zwischenlager geschützt werden.
Alternativ können die Bäume senkrecht stehen,
müssen dann allerdings gegen Umkippen gesichert sein.
Beim Abladen und Verfahren auf der Baustelle
sind Stamm- und Kronenschäden durch entsprechende
Maßnahmen (z.B. Pflanzhacken, Schutz etc.)
zu vermeiden.

Pflanzschnitt (Krone und Ballen) gem. DIN / FLL,
angepasst an den Habitus der Pflanze vornehmen.
In den Pflanzen gebundene Bänder und Etiketten
sind restlos zu entfernen.

Pflanzung inkl. Erstellung einer der Größe des Ballens
entsprechenden Pflanzgrube (Bodenklasse 1, DIN 18 300),
soweit nicht als eigene Position
(z.B. für Baumpflanzungen) gesondert ausgeschrieben,
und nach dem Einsetzen der Pflanze Wiederverfüllung
mit dem vorher ausgehobenen Roh- bzw. Oberboden
(obere 30 cm). Überschüssigen Boden ordnungsgemäß
entsorgen.

Bodenverbesserung, sowie evtl. die Verfüllung
der Baumgruben mit Substrat wird gesondert
ausgeschrieben.

Gießrand je Baum / Großstrauch entsprechend
der Ballengröße erstellen, H = ca. 20 cm.
Pflanzscheibe mit Rindenmulch abdecken.

Nach der Pflanzung ist jede Pflanze anzuschlämmen
(durchdringend wässern; die Wasserbeschaffung
und -bezahlung ist Sache des Auftragnehmers.
Außenzapfstellen stehen nicht zur Verfügung).

Bei der Bewässerung gilt als Solitär / Großgehölz
Bäume: ab einer Größe von 2,50 m,
alle kleineren Sträucher werden über die Gehölzfläche
mit gewässert.

Anfallende Pflanzenverpackungen, Paletten etc.
täglich sammeln und zeitnah ordnungsgemäß entsorgen.

Alle beschriebenen Arbeiten gehören zur Pflanzung
und werden nicht gesondert vergütet.

Die Pflanzen dürfen nicht nach den Mengen im LV
bestellt werden, vorher ist unbedingt die Freigabe
der Bauleitung einzuholen. Eine Vergütung erfolgt
ausschließlich für freigegebene Bestelllisten!

*Hinweis*
Bäume

**01.07.0010 ALA, Sol., 4xv, mDb, H=250-300, B=150-200**
Amelanchier lamarckii
(Kupfer-Felsenbirne)
Solitär, 4 x v., mDb., H=250-300; B=150-200
Menge: 5,000 St

*Hinweis*
Sträucher

**01.07.0020 VOCO, Sol, 3xv, mB, H=150-200**
Viburnum opulus
(Gewöhnlicher Schneeball)
Sol, 3xv, mB, H=150-200
Menge: 2,000 St

**01.07.0030 SROS, Str, 2xv, C, B=60-100**
Salix rosmarinifolia
(Lavendel-Weide)
Strauch, 2xv, C, B=60-100
Menge: 87,000 St

**01.07.0040 EACO, Sol., 3xv, mB, H=100-125**
Euonymus alataus 'Compactus'
(Flügel-Spindelstrauch)
Solitär, 3xv, mB, H=100-125
Menge: 5,000 St

**01.07.0050 CMO, Sol., 3xv, mDb, H=250-300**
Crataegus monogyna
(Eingriffliger Weißdorn)
Solitär, 3xv, mDb, H=250-300
Menge: 2,000 St

**01.07.0060 CMA, Sol., 3xv, mDb, H=175-200**
Cornus mas
(Kornelkirsche)
Solitär, 3xv, mDb, H=175-200
Menge: 1,000 St

**01.07.0070 CTFA, Sol., 4xv, mDb, B=150-200, H=250-300**
Clerodendrum trichotomum var. fargesii
(Chin. Losbaum)
Solitär, 4xv, mDb, B=150-200, H=250-300
Menge: 1,000 St

*Hinweis*
Stauden, Gräser und Farne

**01.07.0080 Angelica archangelica, Co., 9x9**
Angelica archangelica
(Echte Engelwurz)
Staude mit Topfballen, 9x9
Menge: 16,000 St

**01.07.0090 Alchemilla mollis, Co., 9x9**
Alchemilla mollis
(Frauenmantel)
Staude mit Topfballen, 9x9
Menge: 123,000 St

**01.07.0100 Anemone japonica 'H. Jobert', Co., 9x9**
Anemone japonica 'Honorine Jobert'
(Herbstanemone 'Honorine Jobert')
Staude mit Topfballen, 9x9
Menge: 182,000 St

**01.07.0110 Bistorta affinis 'Superba', Co., 9x9**
Bistorta affinis 'Superba'
(Schneckenknöterich)
Staude mit Topfballen, 9x9
Menge: 8,000 St

**01.07.0120 Darmera peltata, Co., 9x9**
Darmera peltata
(Schildblatt)
Staude mit Topfballen, 9x9
Menge: 62,000 St

**01.07.0130 Carex foliosissima 'Icedance', Co., 9x9**
Carex foliosissima 'Icedance'
(Weißrandige Segge)
Staude mit Topfballen, 9x9
Menge: 427,000 St

**01.07.0140 Deschampsia cespitosa, Co., 9x9**
Deschampsia cespitosa
(Rasenschmiele)
Staude mit Topfballen, 9x9
Menge: 296,000 St

**01.07.0150 Filipendula ulmaria 'Plena', Co., 9x9**
Filipendula ulmaria 'Plena'
(Echtes Mädesüß)
Staude mit Topfballen, 9x9
Menge: 64,000 St

**01.07.0160 Eupatorium fistulosum 'Augustrubin', Co., 9x9**
Eupatorium fistulosum 'Augustrubin'
(Großer Garten-Wasserdost)
Staude mit Topfballen, 9x9
Menge: 19,000 St

**01.07.0170 Epimedium x perralchicum 'Frohnleiten', Co., 9x9**
Epimedium x perralchicum 'Frohnleiten'
(Frohnleiten Elfenblume)
Staude mit Topfballen, 9x9
Menge: 170,000 St

**01.07.0180 Iris sibirica, Co., 9x9**
Iris sibirica
(Sibirische Schwertlilie)
Staude mit Topfballen, 9x9
Menge: 128,000 St

**01.07.0190 Iris pseudacorus, Co., 9x9**
Iris pseudacorus
(Sumpf-Schwertlilie)
Staude mit Topfballen, 9x9
Menge: 97,000 St

**01.07.0200 Ligularia dentata, Co., 9x9**
Ligularia dentata
(Japan. Goldkolben)
Staude mit Topfballen, 9x9
Menge: 63,000 St

**01.07.0210 Lythrum salicaria, Co., 9x9**
Lythrum salicaria
(Blutweiderich)
Staude mit Topfballen, 9x9
Menge: 87,000 St

**01.07.0220 Ligularia przewalskii, Co., 9x9**
Ligularia przewalskii
(Kerzen-Greiskraut)
Staude mit Topfballen, 9x9
Menge: 52,000 St

**01.07.0230 Hemerocallis citrina, Co., 9x9**
Hemerocallis citrina
(Zitronen-Taglilie)
Staude mit Topfballen, 9x9
Menge: 295,000 St

**01.07.0240 Miscanthus giganteus, Co., 3L**
Miscanthus giganteus
(Riesen-China-Schilf)
Ziergras, im Container, 3 Liter
Menge: 28,000 St

**01.07.0250 Miscanthus sinensis 'Malepartus', Co., 3L**
Miscanthus sinensis 'Malepartus'
(China-Schilf 'Malepartus')
Ziergras, im Container, 3 Liter
Menge: 14,000 St

**01.07.0260 Nymphaea alba, Co.**
Nymphaea alba
(Weiße Seerose)
Schwimmblattpflanze im Container
Menge: 10,000 St

**01.07.0270 Persicaria amplexicaulis, Co., 9x9**
Persicaria amplexicaulis
(Roter Kerzen-Knöterich)
Staude mit Topfballen, 9x9
Menge: 139,000 St

**01.07.0280 Sedum telephium 'Herbstfreude', Co., 9x9**
Sedum telephium 'Herbstfreude'
(Fetthenne)
Staude mit Topfballen, 9x9
Menge: 156,000 St

**01.07.0290 Pontederia cordata, Co., 9x9**
Pontederia cordata
(Herzblättriges Hechtkraut)
Staude mit Topfballen, 9x9
Menge: 68,000 St

**01.07.0300 Typha minima, Co., 9x9**
Typha minima
(Zwerg-Rohrkolben)
Staude mit Topfballen, 9x9
Menge: 243,000 St

**01.07.0310 Phragmites australis, Co., 9x9**
Phragmites australis
(Schilfrohr)
Staude mit Topfballen, 9x9
Menge: 62,000 St

**01.07.0320 Polystichum setiferum 'Proliferum', Co., 9x9**
Polystichum setiferum 'Proliferum'
(Brut-Filigran-Farn)
Staude mit Topfballen, 9x9
Menge: 26,000 St

**01.07.0330 Sesleria autumnalis, Co., 9x9**
Sesleria autumnalis
(Herbstkopfgras)
Gras mit Topfballen, 9x9
Menge: 207,000 St

#### Titel 01.08 Pflanzung und Substrate

**01.08.0010 Anwachsgarantie für bauseits gelieferte Pflanzen**
Die Pflanzung erfolgt bauablaufbedingt außerhalb der
Pflanzzeit. Daher werden die Bäume direkt durch den
Bauherrn
bei der Baumschule bezogen und dort entsprechend
vorbereitet (z.B. Container/Einschlag usw.).

Die Position umfasst sämtliche Kosten zur
Anwachsgarantie
der unten aufgeführten Pflanzen.

Die Pflanzung als solches ist im Titel "Pflanzung"
separat ausgeschrieben und erfolgt (inkl. Abruf der
Pflanzen
bei der Baumschule) durch den AN.

1 Stck Salix alba 'Tristis' (Trauerweide)
Solitär, 4 x v., aus extra weitem Stand,
mDb, Breite 200-300, STU 30-35

5 Stck Nyssa sylvatica (Tupelobaum)
Hochstamm, 4 x v., mDb, STU 20-25

2 Stck Quercus palustris (Sumpfeiche)
Hochstamm, 4 x v., mDb, STU 20-25
Menge: 1,000 psch

**01.08.0020 Zulage Sommerpflanzung**
Die Pflanzung erfolgt bauablaufbedingt außerhalb der
Pflanzzeit.

Wie in Pos. vor beschrieben wurden die Bäume bereits
bauseits beschafft und vorbereitet.

Alle übrigen Pflanzen sind entsprechend frühzeitig nach
Auftragsersteilung zu bestellen und bis zum
Pflanzzeitpunkt
zu pflegen.
Pflanzen als Kübel ordern und beim AN aufstellen
bzw. gesondert aufschulen, beschatten und pflegen,
inkl. Wässerung.

Zum Pflanzzeitpunkt liefern / auspflanzen.

Position als pauschalen Aufschlag für alle Pflanzen und
oben genannte Pflanzenvorbereitung, Pflege und ggfs.
höheres Ausfallrisiko.
Menge: 1,000 St

**01.08.0030 Zulage Arbeiten am/im Wasser**
Zulage für sämtliche Mehraufwendungen
auf Grund der Arbeiten am und im Wasser.
(Wassertiefe bis max. 0,80 m)
Menge: 1,000 psch

**01.08.0040 Geotextil 500 g**
Geotextil aus unverrottbarem PE-Faser-Vlies nach Angabe
mit mind. 20 cm Überlappung verlegen, Gewicht 500
g/qm.
Menge: 250,000 m2

**01.08.0050 Wasserbausteine**
Wasserbausteine 100-400 liefern und als Begrenzung
der Sumpfzone in einer durchschnittlichen Höhe von 0,40
m
in den bestehenden Böschungsbereichs des Obersees
einbauen.

Fabrikat der Planung: Mendiger Basaltlava

Bezugsquelle:
Kalenborn Natursteine GmbH
Suhrstraße 20
56745 Rieden/Eifel

oder gleichwertig.

Bieterfabrikat:

.....................................................
Menge: 20,000 t

*Hinweis*
Substrate

**01.08.0060 Lava-Pflanzsubstrat, 30 cm**
Pflanzsubstrat für Pflanzflächen
(1.1, 1.2, 2.1, 2.2, 2.3, 2.4, 4.1, 4.2, 4.3, 4.4)
liefern und auftragen.
Pflanzsubstrat-Mischung aus ausgewählten Böden,
Humus-Kompost, Sand und Lava 2/8.
Gesiebt, steinfrei und nicht gedämpft.
Menge 30 cm/m2, gleichmäßig aufbringen.

Fabrikat der Planung: Gabco Mutterboden-Lava-
Pflanzsubstrat

Bezugsquelle:
Gabco Kompostierung GmbH
Camp Pirotte 50
52078 Aachen

oder gleichwertig.

Bieterfabrikat:

.....................................................
Menge: 207,000 m3

**01.08.0070 Wasserpflanzensubstrat 0/4**
Pflanzsubstrat für Wasserpflanzung
(Flächen 3.1-3.5)
liefern und auftragen.
Teichsubstrat aus Lava, granuliertem Ton und Kalkstein
für nicht durchströmte Pflanzzonen, speziell für
Sumpfpflanzen, Seerosen, Unterwasserpflanzen, für
submerse und emerse Bepflanzung.
Körnung 0-4 mm. 1,2 g/cm³.

Fabrikat der Planung: Zeoclear Wasserpflanzensubstrat
0/4

Bezugsquelle:
Zeobon GmbH
Auf der Lay 15
53547 Dattenberg

oder gleichwertig.

Bieterfabrikat:

.....................................................
Menge: 75,000 m3

**01.08.0080 Mineralisches Substrat Baumgruben Solitärbäume 0/32**
Kulturschicht für Verfüllung der Baumgruben herstellen
und in Pflanzgruben einbringen.
Mineralisches Baumsubstrat für die Bauweise 2 der FLL
zur Neupflanzung von Bäumen.
Naturprodukt (Eruptivsteingemisch, Ober-/Unterboden
verschiedener Klassen) bestehend aus Augit, Olivin,
Magnetit, Limonit, Biotit, Tone verschiedener Arten.

Für Baumpflanzgruben / -pflanzungen:
Kalkulationsbasis je Pflanzgrube
ca. 300 x 300 x 90 cm,
mineralisches Substrat,
entmischungssicher zusammengesetzt.
Basiskomponenten: Naturbims, Leichtlava, Löß
offenporig, mit hohem Gesamtporenvolumen,
guter Gasaustausch in tieferen Schichten,
hohe Streusalztoleranz,
bei statischer Verdichtung Tragfähigkeit > 45 MN/qm,
bei dynamischer Verdichtung Tragfähigkeit 90 - 110
MN/qm,
Einsatzbereich: Bauklasse III-VI nach ZTV-StB95.

Eigenschaften:
Korngröße: 0/32
Korngrößenverteilung:
- abschlämmbare Bestandteile: 7 - 15 Massen %
- Fein-/Mittelkies: 30 - 40 Massen %
- Volumengewicht Anlieferzustand DIN EN 1097-3,
lose: 1,1 - 1,2 to/cbm; bei max. Wasserkapazität,
verdichtet: 1,6 - 1,8 to/cbm
- Wasser-/Luft-Haushalt verdichtet:
maximale Wasserkapazität: 30 - 35 Vol. %
- Wasserdurchlässigkeit mod. K: ca. 0,001 cm/s
- pH-Wert: 6,5 - 7,5
- Salzgehalt: ca. 0,5 g/l

Material liefern und bei der Baumpflanzung
fachgerecht einbauen.
Hinweis: Setzverlust (lose geliefertes Material -
Einbauverdichtung; Faktor ca. 1,3) wird nicht vergütet.
Abrechnung nach verdichtet eingebauter Kubatur.
Menge: 42,000 m3

**01.08.0090 Feinplanum für Pflanzflächen**
Feinplanum für alle Pflanzflächen,
zulässige Abweichung von der Ebenheit 3 cm,
Anschlüsse an Kanten, Wege- und Platzbeläge
oberflächengleich,
Steine von mehr als 5 cm Durchmesser und
schwer verrottbare Pflanzenteile ablesen,
anfallende Stoffe ordnungsgemäß entsorgen,
Bodengruppe 2 - 4 nach DIN 18915.
Menge: 935,000 m2

*Hinweis*
Bäume und Großsträucher

**01.08.0100 Pflanzung Solitär, mDb, B 200-300, STU 30-35**
Pflanzung eines Solitärs,
Breite 200-300 cm, STU 30-35,
mit Drahtballierung,
gem. Anmerkung.
Abrechnung über Stück gelieferte Solitärs.
Menge: 1,000 St

**01.08.0110 Pflanzung Bäume, HST, STU 20-25, mDb**
Pflanzung eines Baumes, Hochstamm
STU 20-25, mit Drahtballierung,
gem. Anmerkung.
Abrechnung über Stück gelieferte Bäume.
Menge: 7,000 St

**01.08.0120 Dreibock**
Pflanzenverankerung mit Pfahl-Dreibock
mit Rahmen aus Halbrundhölzern,
Pfahl, weißgeschält,
Pfahllänge 300 cm,
Zopfdicke 8/10 cm,
Bindegut aus Kokosstrick, mitteldick (12 g/m)
oder Kunststoffbändern,
Rindenschutz mit Gummimanschette.
Einschließlich standfest einrammen, anbinden
und aller Nebenleistungen.

Hinweis: Die Verankerung darf nicht starr sein
und hat so zu erfolgen, dass Bewegungen der Krone
und des Stammes möglich sind.
Menge: 2,000 St

**01.08.0130 Dreibock verkürzt**
Pflanzenverankerung der Hochstämme
mit niedrigem Pfahl-Dreibock
mit Rahmen aus Halbrundhölzern,
Pfähle aus Fichtenholz, angespitzt,
weißgeschält, nicht imprägniert.
Pfahllänge 150 cm,
Zopfdicke 8/10 cm,
Bindegut aus Kokosstrick, mitteldick (12 g/m)
oder Kunststoffbändern,
Rindenschutz mit Gummimanschette.
Einschließlich standfest einrammen, anbinden
und aller Nebenleistungen.

Hinweis: Die Verankerung darf nicht starr sein
und hat so zu erfolgen, dass Bewegungen der Krone
und des Stammes möglich sind.
Menge: 7,000 St

**01.08.0140 Gießrand für Hochstämme**
Gießrand zur optimalen Bewässerung des Wurzelwerks
von Bäumen. Ø Gießrand = Ø Ballen + 50 cm
Gießrand 10 cm tief eingraben, oberirdisch verbliebene
20 cm
als runde Wanne gegeneinander fixieren, Fixierung mit
dem Clip und anpassen an das Ballenwachstum möglich,
Überlappung dabei mit Anpasszugabe ausstatten, Gießrand
an Dreibock befestigen mittels Nägeln. Material: HDPE,
Farbe: anthrazit, Stärke: 1,5 mm.

Fabrikat der Planung: GEFA Gießrand HDPE

Bezugsquelle:
GEFA Fabritz GmbH
Elbestraße 12
47800 Krefeld

oder gleichwertig.

Bieterfabrikat:

.....................................................
Menge: 8,000 St

**01.08.0150 Verdunstungsschutz als Anstrich**
Stammschutzanstrich für Bäume herstellen,
Schutzzeitraum nach einmaligem Anstrich > 7 Jahre,
Spezialfarbe, die 10 - 15 traditionelle Kalkanstriche
ersetzt.

Stammumfang bis 40 cm.

Arbeitsschritte:
- Stamm reinigen (Vorreinigung)
- Voranstrich (Grundierung) mit 50 - 60 ml
- Anstrich ca. 850 g/m2

Preis für 1 Stück Baum.
Menge: 8,000 St

**01.08.0160 Pflanzung mehrst. Solitär, mDb, H 250 bis 300**
Pflanzung eines mehrst. Solitärstrauches (ALA, CTFA,
CMO)
Höhe 250-300 cm, Breite 150-200 cm,
mit Drahtballierung,
gem. Anmerkung.
Abrechnung über Stück gelieferte Solitärs.
Menge: 8,000 St

**01.08.0170 Pflanze befestigen mit Holzpfahl 3,0 m**
Pflanzenverankerung (für ALA)
Baumpfahl aus Fichtenholz, angespitzt, weißgeschält,
nicht imprägniert, Pfahllänge 300 cm,
Zopfdicke 8/10 cm,
Bindegut aus Kokosstrick, mitteldick (12 g/m).
Einschließlich standfest schräg einrammen,
anbinden und aller Nebenleistungen.
Menge: 5,000 St

*Hinweis*
Sträucher

**01.08.0180 Pflanzung Solitärsträucher, mDb, H 175 bis 200**
Pflanzung eines Solitärstrauches,
Höhe bis 200 cm,
mit Drahtballierung,
gem. Anmerkung.
Menge: 1,000 St

**01.08.0190 Pflanzung Sträucher, mB, H 150-200**
Pflanzung eines Strauches,
Höhe 150 bis 200 cm,
mit Ballen,
gem. Anmerkung.
Abrechnung über Stück gelieferte Sträucher.
Menge: 2,000 St

**01.08.0200 Pflanzung Sträucher, mB, H 100-125**
Pflanzung eines Strauches,
Höhe 100 bis 125 cm,
mit Ballen,
gem. Anmerkung.
Abrechnung über Stück gelieferte Sträucher.
Menge: 5,000 St

**01.08.0210 Pflanzung Sträucher, mB, H 60-100**
Pflanzung eines Strauches,
Höhe 60 bis 100 cm,
mit Ballen,
gem. Anmerkung.
Abrechnung über Stück gelieferte Sträucher.
Menge: 87,000 St

**01.08.0220 Gießrand für Mehrstämmer**
Gießrand zur optimalen Bewässerung des Wurzelwerks
von Bäumen und Großsträuchern (ALA),
Gießrand 10 cm tief eingraben, oberirdisch verbliebene
20 cm
als runde Wanne gegeneinander fixieren, Fixierung mit
dem Clip und anpassen an das Ballenwachstum möglich,
Überlappung dabei mit Anpasszugabe ausstatten, Gießrand
an Dreibock befestigen mittels Nägeln. Material: HDPE,
Farbe: anthrazit, Stärke: 1,5 mm.

Fabrikat der Planung: GEFA Gießrand HDPE

Bezugsquelle:
GEFA Fabritz GmbH
Elbestraße 12
47800 Krefeld

oder gleichwertig.

Bieterfabrikat:

.....................................................
Menge: 5,000 St

*Hinweis*
Stauden, Gräser, Farne

**01.08.0230 Pflanzung Stauden und Gräser in Uferbereich**
Stauden und Gräser pflanzen
Topfballen 9x9 oder 3 l Container,
in Pflanzflächen (außer in Wasserbereichen,
siehe hierzu gesonderte Pos.).
Menge: 2251,000 St

**01.08.0240 Pflanzung Wasserpflanzen, Co., 9x9**
Wasserpflanzen pflanzen
Topfballen 9x9,
in Wasserpflanzensubstrat fachgerecht einpflanzen.
Menge: 1331,000 St

**01.08.0250 Pflanzung Seerosen, Co., 9x9**
Seerose pflanzen
Topfballen 9x9,
in Wasserpflanzensubstrat in Korb (15 bis 30 Liter
Pflanzkorb)
einpflanzen. Inkl. Korb und Wasserpflanzensubstrat.
Menge: 10,000 St

*Hinweis*
Dünger

**01.08.0260 Grunddüng. Veg.-Flä. org. NPK-Dünger 15kg/100qm**
Bodenverbesserung der Vegetationsflächen mit rein
organischem NPK-Dünger 6+6+0,5 mit sofort und lange
wirkenden N-Anteilen,
Grunddüngung im Frühjahr oder Herbst,
Verwendung nach Herstellervorschrift.
Menge 15 kg/100qm, Stoff aufbringen und direkt 5 cm
tief einarbeiten, Abrechnung nach bearbeiteter Fläche.

Fabrikat der Planung: Oscorna Universal

oder gleichwertig.

Bieterfabrikat:

.....................................................
Menge: 715,000 m2

**01.08.0270 Düngung Bäume, Langzeitdünger organisch**
Düngen der Bäume mit organischem Langzeitdünger,
Verwendung nach Herstellervorschrift,
liefern und in die obere Bodenschicht der Pflanzgruben
einarbeiten, anschließend gut wässern.

Fabrikat der Planung: Oscorna Universal

oder gleichwertig.

Bieterfabrikat:

.....................................................
Menge: 8,000 St

**01.08.0280 Düngung Solitärsträucher, Langzeitdünger organisch**
Düngen der Solitärsträucher (VOCO, EACO, CMO, CMA,
CTFA) mit organischem Langzeitdünger,
Verwendung nach Herstellervorschrift,
liefern und in die obere Bodenschicht der Pflanzgruben
einarbeiten, anschließend gut wässern.

Fabrikat der Planung: Oscorna Universal

oder gleichwertig.

Bieterfabrikat:

.....................................................
Menge: 11,000 St

*Hinweis*
Beetabdeckung

**01.08.0290 Pflanzfläche abdecken, Lava, 4 cm**
Pflanzflächen (1.1, 1.2, 2.1, 2.2, 2.3, 2.4, 4.3, 4.4)
gegen Verunkrauten und Erosion abdecken mit Lava,
Körnung 2/8, inkl. Düngergabe 50 g/m2 Rhizinusschrot,
Ausführung im Pflanzjahr,
Dicke der Lavaschicht 4 cm,
Abrechnung in der Abwicklung.
Menge: 530,000 m2

**01.08.0300 Pflanzfläche abdecken, Rindenhumus, 5 cm**
Pflanzflächen (4.1 und 4.2)
gegen Verunkrauten und Erosion abdecken mit Mulchstoff
aus Rindenhumus (RH), entsprechend den Gütebestimmungen
für Rindenhumus der Gütegemeinschaft
Rinde für Pflanzenbau e.V. (RAL-GZ 250/2),
Körnung 0-20 mm, inkl. Düngergabe 50 g/qm
Rhizinusschrot,
Ausführung im Pflanzjahr,
Dicke der Mulchdecke 5 cm,
Abrechnung in der Abwicklung.
Menge: 165,000 m2

**01.08.0310 Schutz Uferbepflanzung**
Schutz der neuen Uferbepflanzung,
vor Verbiss durch Vögel- und Wassertiere,
angelehnt an den Bestand,
nach Wahl des AN,
z.B. Fiberglasstangen, Glasfaserstäbe
im Halbkreis gebogen (ca. alle 1,5 m sowie an Start-
und Endpunkten eine Stange) und mit geeigneten
Maßnahmen in der Pflanzfläche bis zum ausreichenden
einwachsen der Pflanzen dauerhaft fixiert,
Vogelschutznetz überlegen und ausreichend befestigen.

hier: siehe beiliegende Fotos
Menge: 110,000 m

#### Titel 01.09 Saatarbeiten

**01.09.0010 Wiederherstellung Rasenfläche entlang Einbauten**
Wiederherstellung der Rasenfläche entlang Einbauten aus
anderer Pos., inkl. aller notwendigen Arbeiten
(Oberboden liefern und auftragen, Feinplanum, Einsaat,
Düngung).
Menge: 250,000 m2

**01.09.0020 Feinplanum für Rasenfläche**
Feinplanum für Rasenfläche,
zulässige Abweichung von der Ebenheit 2 cm,
Anschlüsse an Kanten, Wege- und Platzbeläge
oberflächengleich, Steine von mehr als 5 cm Durchmesser
und schwer verrottbare Pflanzenteile ablesen,
anfallende Stoffe ordnungsgemäß entsorgen,
Bodengruppe 2 - 4 nach DIN 18915.
Menge: 80,000 m2

**01.09.0030 Gebrauchsrasen RSM 2.3, Einsaat**
Rasen ansäen,
RSM 2.3 Gebrauchsrasen-Spielrasen,
Saatgutmenge 25 g/m2.
Das Mischungsprotokoll wird
von der Bauleitung abgenommen.
Menge: 80,000 m2

**01.09.0040 Startdüngung, Rasen**
Startdüngung der Rasenfläche,
organischer NPK Dünger 9/4/5,
alle Nährstoffe tierischer und pflanzlicher Herkunft,
mit Magnesium, Calcium und Spurenelementen,
60 - 65 % organische Substanz,
Dünger aufbringen und einarbeiten,
Menge/m2 30 g.
Menge: 80,000 m2

**01.09.0050 Vorratsdüngung, Rasen**
Vorratsdüngung der Rasenfläche,
organischer NPK Dünger 8/4/5,
alle Nährstoffe tierischer und pflanzlicher Herkunft,
mit Magnesium, Calcium und Spurenelementen,
60 - 65 % organische Substanz,
Dünger aufbringen und einarbeiten,
Menge/m2 50 g.
Menge: 80,000 m2

#### Titel 01.10 Vegetationspflege

**01.10.0010 Fertigstellungspflege Bäume/Großgehölze 2x2026 / 2x2027**
Fertigstellungspflege der gepflanzten Bäume
und Großsträucher (alle Hochstämme, sowie ALA, VOP,
CMA, CMO, CTFA) gem. DIN 18916,
4 Arbeitsgänge.

Die Pflege umfasst:
- Kontrollieren und Nachrichten der Baumverankerung.
Fehlendes Material ersetzen.
- Entfernen von Fremdbewuchs, Steinen > 3 cm und Unrat
in der Baumscheibe.
- Entfernen von abgestorbenen Zweigen.
- Alle anfallenden Materialien und Schnittgut sammeln
und ordnungsgemäß entsorgen.
- Kontrolle auf Schädlingsbefall, erforderlichenfalls
mit sofortiger Meldung an die Objektüberwachung des
Bauherrn.

Der AN hat nach Ablauf der Fertigstellungspflege
die nicht angewachsenen Pflanzen ohne besondere
Vergütung zu ersetzen.

Zeitpunkt der Ausführung: 2x/2026, 2x/2027
Menge: 19,000 St

**01.10.0020 Fertigstellungspflege Pflanzflächen 2x2026 / 2x2027**
Fertigstellungspflege der Pflanzflächen
gem. DIN 18916,
4 Arbeitsgänge.

Flächen hacken, Wildkraut vollständig vor dem Fruchten
entfernen, große Wildkräuter von Hand ziehen,
Dauer- und Wurzelwildkräuter mit der Wurzel ausstechen.
Die Bearbeitungstiefe ist der jeweiligen Pflanzenart
anzupassen. Inkl. zurückschneiden von toten Ästen.

Anfallendes Material wird Eigentum des AN
und ist fachgerecht zu entsorgen.

Der Einsatz von chemischen Bekämpfungsmitteln
ist dabei streng untersagt!

Die Bauleitung soll 24 Std. vor Beginn jedes
Pflegeganges informiert werden.
Der AN hat die Leistungen durch Tagesrapporte
- nur von der Bauleitung unterschriebene Rapportzettel
gelten als Nachweis - abzurechnen.
Abrechnung nach bearbeiteter Fläche.

Der AN hat nach Ablauf der Fertigstellungspflege
die nicht angewachsenen Pflanzen ohne besondere
Vergütung zu ersetzen.

Einheitspreis für 4 Pflegegänge.

Zeitpunkt der Ausführung: 2x/2026, 2x/2027
Menge: 690,000 m2

**01.10.0030 Fertigstellungspflege Wasserpflanzflächen 1x2026 / 1x2027**
Fertigstellungspflege der Pflanzflächen
gem. DIN 18916,
2 Arbeitsgänge.

Flächen hacken, Wildkraut vollständig vor dem Fruchten
entfernen, große Wildkräuter von Hand ziehen,
Dauer- und Wurzelwildkräuter mit der Wurzel ausstechen.
Die Bearbeitungstiefe ist der jeweiligen Pflanzenart
anzupassen. Inkl. zurückschneiden von toten Ästen.

Anfallendes Material wird Eigentum des AN
und ist fachgerecht zu entsorgen.

Der Einsatz von chemischen Bekämpfungsmitteln
ist dabei streng untersagt!

Die Bauleitung soll 24 Std. vor Beginn jedes
Pflegeganges informiert werden.
Der AN hat die Leistungen durch Tagesrapporte
- nur von der Bauleitung unterschriebene Rapportzettel
gelten als Nachweis - abzurechnen.
Abrechnung nach bearbeiteter Fläche.

Der AN hat nach Ablauf der Fertigstellungspflege
die nicht angewachsenen Pflanzen ohne besondere
Vergütung zu ersetzen.

Einheitspreis für 2 Pflegegänge.

Zeitpunkt der Ausführung: 1x/2026, 1x/2027
Menge: 250,000 m2

**01.10.0040 Fertigstellungspflege Gebrauchsrasen, inkl. Wässern**
Fertigstellungspflege der angesäten Flächen
durchführen, bis eine projektive Bodendeckung
von 75 % erreicht ist.

Den Rasen nach dem Auflaufen gleichmäßig
schneiden (mindestens 4 Schnitte).
Das Mähgut nach jedem Schnitt ordnungsgemäß entsorgen.
Kahlstellen mit Rasensamen gem. Pos. "Gebrauchsrasen"
nachsäen und ggfs. wässern.
Vor dem Mähgang Unrat entfernen.

Der Rasen ist während der Fertigstellungspflege
pro Woche 3 x mit je 10-15 l/m2 zu wässern,
ggfs. täglich. Inkl. Wasserlieferung bzw. -beschaffung.

Die Bauleitung soll 24 Std. vor Beginn jedes
Pflegeganges informiert werden.
Der AN hat die Leistungen durch Tagesrapporte
- nur von der Bauleitung unterschriebene Rapportzettel
gelten als Nachweis - abzurechnen.

Bei Erreichen der o.g. Bodendeckung erfolgt eine
Abnahme durch die Bauleitung.
Menge: 80,000 m2

**01.10.0050 Wässern Bäume/Großgehölze 10x 2026/2027**
Wässern der Hochstämme, Solitärbäume und Großgehölze
(alle Hochstämme, sowie ALA, VOP, CMA, CMO, CTFA)
durch Helfer, deren Einweisung durch Facharbeiter
wird vorausgesetzt.

Mindestwassermenge je Arbeitsgang/St 150 l.

Es ist so rechtzeitig zu wässern, dass Trockensymptome
"das Bild" nicht beeinträchtigen und Schäden verhindert
werden.

Ausführung nach Bedarf und in Absprache mit
bzw. auf Anweisung der Objektüberwachung des Bauherrn.

Abrechnung nach Wässerungsgängen
und bewässerten Einheiten.

Einheitspreis für 10 Wässerungsgänge.

Zeitpunkt der Ausführung: nach der Ausführung 2026 bis
Abnahme im Juni 2027.
Menge: 19,000 St

**01.10.0060 Wässern Pflanzflächen 5x 2025/2026**
Wässern der Staudenflächen und Gehölzflächen
(Wasserpflanzungen ausgenommen)
durch Helfer, deren Einweisung durch Facharbeiter
wird vorausgesetzt.

Mindestwassermenge je Arbeitsgang/m2 15 l.

Bei Flächenpflanzungen ist der Einsatz von Regnern
in ausreichender Zahl, vom AN gestellt, vorgesehen.

Es ist so rechtzeitig zu wässern, daß Trockensymptome
"das Bild" nicht beeinträchtigen und Schäden verhindert
werden.

Ausführung nach Bedarf und in Absprache mit
bzw. auf Anweisung der Objektüberwachung des Bauherrn.

Abrechnung nach Wässerungsgängen,
Abrechnung in der Abwicklung.

Einheitspreis für 10 Wässerungsgänge.

Zeitpunkt der Ausführung: nach der Ausführung 2026, bis
Abnahme im Juni 2027.
Menge: 690,000 m2

#### Titel 01.11 Regiearbeiten

*Hinweis*
Regiearbeiten werden nur auf besondere Anweisung
bzw. ausdrückliche Genehmigung der Objektüberwachung
des Bauherrn ausgeführt.
Hierüber sind täglich Rapportzettel auszustellen
und anerkennen zu lassen.

In den Gerätestunden sind die Gestellung des
Maschinisten bzw. Fahrers, der Betriebsstoffe,
sowie An- und Abtransport des Gerätes
mit einzubeziehen.

Die Abrechnung erfolgt nach Stunden,
inkl. aller tariflichen Zuschläge.

**01.11.0010 Facharbeiter und Fach-Vorarbeiter**
Menge: 15,000 h

**01.11.0020 Helfer**
Menge: 10,000 h

**01.11.0030 Mini-Bagger bis 5 t**
Menge: 5,000 h

**01.11.0040 Bagger bis 7,5 t**
Menge: 3,000 h

**01.11.0050 Bagger bis 10 t**
Menge: 2,000 h

**01.11.0060 Bagger bis 15 t**
Menge: 2,000 h

**01.11.0070 Leichte Mehrzweckgeräte bis 6 t**
Leichte Mehrzweckgeräte mit Zusatzgeräten,
Radlader bis 6 t
Menge: 5,000 h

**01.11.0080 LKW 8 bis 12 t, Kipper, Allrad**
LKW über 8 bis 12 t, Kipper, Allradantrieb
Menge: 3,000 h

**01.11.0090 Liefern von Beton C15/20**
Liefern von Beton C15/20, einschließlich abladen
Menge: 1,000 m3

**01.11.0100 Liefern von Schotter 0/32**
Liefern von Schotter 0/32, einschließlich abladen
Menge: 1,000 m3

**01.11.0110 Liefern von Sand 0/3**
Liefern von Sand 0/3, einschließlich abladen
Menge: 1,000 m3

**01.11.0120 Pumpe, 6 cbm/h**
Pumpe einschließlich Zubehör,
Antriebsart elektrisch,
Pumpmedium Wasser,
Förderleistung 6 cbm/h,
Förderhöhe 2 m
Menge: 3,000 h

USt %: 19,00
